# Mejora envolvente térmica IES Diego Marín Aguilera

- Propiedad del archivo: SOFT S.A.
- Formato: FIEBDC-3/2002
- Programa: Presto 8.6
- Fecha de los precios: 01/01/2010
- Divisa: EUR
- Código: DIEGO_MARIN (16/12/2003)
Importe: 215235.09

## 01 EDIFICIO B (16/12/2003)
Importe: 69251.33

**R01AAA140** m2 ALQ./INSTAL. 3 MESES. ANDAM. 8m.<h>12m. (23/03/2011)
1116.5 m2 × 10.99 = 12270.34
Alquiler durante tres meses, montaje y desmontaje de andamio metálico tubular de acero de 3,25 mm. de espesor de pared, galvanizado en caliente, con doble barandilla quitamiedo de seguridad, rodapié perimetral, plataformas de acero y escalera de acceso tipo barco, para alturas entre 8 y 12 m., incluso p.p. de arriostramientos a fachadas y colocación de mallas protectoras, y p.p. de medios auxiliares y trabajos previos de limpieza para apoyos. Según normativa CE y R.D. 2177/2004.

| Código | Ud | Descripción | Rendimiento | Precio | Importe |
|---|---|---|---|---|---|
| M13AM010 | d. | m2. alq. andamio acero galvanizado (maquinaria; 23/03/2011) | 90 | 0.05 | 4.50 |
| M13AM030 | m2 | Montaje y desm. and. 8 m.<h>12 m. (maquinaria; 23/03/2011) | 1 | 4.5 | 4.50 |
| M13AM160 | d. | m2. alq. red mosquitera andamios (maquinaria; 23/03/2011) | 90 | 0.01 | 0.90 |
| M13AM170 | m2 | Montaje y desm. red andam. (maquinaria; 23/03/2011) | 1 | 0.87 | 0.87 |
| %0000 |  | Costes indirectos (30/01/2019) | 2 % | 10.77 | 0.22 |
|  |  | Total |  |  | 10.99 |

| Medición | Uds. | Largo | Alto | Parcial |
|---|---|---|---|---|
| FACHADA SUDESTE | 1 | 37 | 9 | 333.00 |
| FACHADA SUDOESTE | 1 | 18 | 12 | 216.00 |
| FACHADA NORDESTE | 1 | 18 | 12 | 216.00 |
| FACHADA NOROESTE | 1 | 37 | 9.5 | 351.50 |
| Total |  |  |  | 1116.5 |

**E01DCW010** u DESMONTAJE Y MONTAJE BAJANTES
6 u × 86.39 = 518.34
Desmontado y reposición de bajantes en los mismos puntos después del revestimiento de las fachadas. Incluso reparación/reposición de piezas, soldadura de encuentros deteriorados, sellados, prolongaciones necesarias, fijaciones, reposición de abrazaderas, gafas y otros elementos que así lo precisen hasta quedar totalmente instaladas y funcionando. Incluyendo p.p. de modificación del entronque sobre la arqueta en caso necesario.

| Código | Ud | Descripción | Rendimiento | Precio | Importe |
|---|---|---|---|---|---|
| O01OA030 | h | Oficial primera (mano de obra) | 1 | 17.13 | 17.13 |
| O01OA060 | h | Peón especializado (mano de obra) | 1.5 | 14.66 | 21.99 |
| O01OB170 | h | Oficial 1ª fontanero calefactor (mano de obra) | 2 | 17.3 | 34.60 |
| P17VF020 | m | Tubo PVC evac.pluv.j.elást. 90 mm (material) | 1.5 | 3.85 | 5.78 |
| P17VP050 | u | Codo M-H 87º PVC evac. j.peg. 90 mm (material) | 1 | 2.24 | 2.24 |
| P17JP060 | u | Collarín bajante PVC c/cierre D=90mm (material) | 2 | 1.48 | 2.96 |
| %0000 |  | Costes indirectos | 2 % | 84.70 | 1.69 |
|  |  | Total |  |  | 86.39 |

Claves: protección, manual, cubierta, chimenea, demolición, máximo, escombro, colectivo, auxiliar, vertedero, transporte, carga, pie, medio, ventilación

**E01DWW020** m DEMOLICIÓN VIERTEAGUAS A MANO
115.1 m × 3.87 = 445.44
Recorte de vierteaguas prefabricado por medios manuales, incluso limpieza y retirada de escombros a pie de carga, con transporte a vertedero o planta de reciclaje y con p.p. de medios auxiliares.

| Código | Ud | Descripción | Rendimiento | Precio | Importe |
|---|---|---|---|---|---|
| O01OA040 | h | Oficial segunda (mano de obra) | 0.22 | 15.8 | 3.48 |
| E01DTW010 | m3 | CARGA/TRANSPORTE VERTEDERO<10km.MAQUINA/CAMIÓN | 0.03 | 10.47 | 0.31 |
| %0000 |  | Costes indirectos | 2 % | 3.79 | 0.08 |
|  |  | Total |  |  | 3.87 |

Claves: carga, vierteaguas, mano, albardilla, material, medio, pie, levantar, transporte, vertedero, planta, auxiliar, manual, limpieza, escombro

| Medición | Uds. | Largo | Parcial |
|---|---|---|---|
| FACHADA SUDESTE |  |  |  |
| Ventanas aulas | 15 | 3.9 | 58.50 |
| FACHADA NOROESTE |  |  |  |
| Ventanas aulas | 14 | 3.9 | 54.60 |
| Escalera | 1 | 2 | 2.00 |
| Total |  |  | 115.1 |

**E10ATP520** m2 AISLAMIENTO XPS 100mm RC300
596 m2 × 17.39 = 10364.44
Aislamiento con planchas de poliestireno extruido de 100 mm de espesor con superficie lisa. Resistencia a compresión = 300 kPa según UNE EN 826. Resistencia térmica 3,15 m²K/W, conductividad térmica 0,036 W/(mK), según EN 13162. Reacción al fuego E según UNE-EN 13501-1+A1. Medida toda la superficie a ejecutar. Poliestireno extruido (XPS) con marcado CE y DdP (Declaración de prestaciones) según Reglamento (UE) 305/2011, norma UNE EN 13164. Incluso p.p. de apertura de huecos en tabiquillos palomeros para acceder por el bajo-cubierta.

| Código | Ud | Descripción | Rendimiento | Precio | Importe |
|---|---|---|---|---|---|
| O01OA030 | h | Oficial primera | 0.05 | 17.13 | 0.86 |
| O01OA050 | h | Ayudante (mano de obra) | 0.25 | 15.25 | 3.81 |
| P07TX842 | m2 | Placa XPS lisa m/madera 100 mm RC300 (material; 30/01/2019) | 1.05 | 10.79 | 11.33 |
| E01DTW010 | m3 | CARGA/TRANSPORTE VERTEDERO<10km.MAQUINA/CAMIÓN | 0.1 | 10.47 | 1.05 |
| %0000 |  | Costes indirectos | 2 % | 17.05 | 0.34 |
|  |  | Total |  |  | 17.39 |

Claves: plano, compresión, norma, marco, ejecución, conductor, círculo, resistencia, fuego, cubierta, plancha, poliestireno, extruido, superficie, liso, aislamiento, térmico

| Medición | Uds. | Largo | Parcial |
|---|---|---|---|
| Bajo-cubierta | 1 | 596 | 596.00 |
| Total |  |  | 596 |

**E10ATX400** m2 AISL. EXTERIOR FACHADAS SISTEMA SATE SIKA THERMOCOAT 8 cm
481.71 m2 × 43.32 = 20867.68
Sistema de Aislamiento Térmico Exterior para Fachadas SIKATHERMOCOAT o equivalente con clasificación Reacción al fuego mínima B-s2, d0 según EN13 501-1. Constituido por paneles de espuma rígida de poliestireno panel EPS con partículas de grafito en su composición según EN 13163, SIKATHERMOCOAT-2 GRAFITO, con conductividad térmica 0,032 W/m.K y clasificación al fuego EUROCLASE E, formato: 100 x 50 cm, espesor 8 cm (según valor K obtenido y DIN 4108). Adheridos con mortero de encolado SIKATHERMOCOAT-1/3 ES con una permeabilidad al vapor de agua U=24, una resistencia a compresión >7,5 N/mm2 (CS IV) (EN 1015-11) y un rendimiento de 3 Kg/m², cubriendo por lo menos el 80% del panel. En toda la zona, fijación adicional de los paneles aislantes con Espiga SIKATHERMOCOAT-8 ES, tornillo de anclaje inyectado en resina de polipropileno de color blanco de 11,5 cm de longitud. Aplicación posterior de capa de regularización y protección mediante nueva capa de SIKATHERMOCOAT-1/3 ES con un rendimiento de 6 Kg/m² reforzada con malla de fibra de vidrio con tratamiento antialcalino SIKATHERMOCOAT-4 ES, de resistencia a tracción Trama 2100 N / 5 cm/ Urdimbre 2200 N / 5 cm y alargamiento a rotura Trama ~4,65%/ Urdimbre ~3,75%. Aplicación de acabado SIKATHERMOCOAT-5 ES TF/TG Siltec, revestimiento acrílico mineral siliconado en dispersión acuosa con acabado hidrofugado para una mayor limpieza y durabilidad y con diferentes texturas (fratasado fino o grueso) y color a elegir por la DF, con una permeabilidad al agua líquida W=0,04 kg/m2h0,5 (Baja, UNE EN 1062-3) y un contenido en sólidos del 70% en volumen, previa imprimación del soporte mineral con SIKATHERMOCOAT-5 ES TI para mejor adherencia. Incluye p/p colocación de piezas especiales según los requerimientos del proyecto, tales como esquineras, juntas de dilatación, coronación de fachada, vierteaguas, etc.

| Código | Ud | Descripción | Rendimiento | Precio | Importe |
|---|---|---|---|---|---|
| O01OA030 | h | Oficial primera | 0.45 | 17.13 | 7.71 |
| O01OA060 | h | Peón especializado | 0.45 | 14.66 | 6.60 |
| P01DW050 | m3 | Agua (material) | 0.015 | 1.1 | 0.02 |
| P01FA710 | kg | Mortero adhesivo fijación aislamiento SIKA THERMOCOAT-1/3 gris (material; 03/12/2018) | 9 | 0.51 | 4.59 |
| P07TE103 | m2 | Plancha EPS SIKA THERMOCOAT-2 GRAFITO e=80 mm (material; 03/12/2018) | 1.05 | 12.13 | 12.74 |
| P07W900 | u | Fijación mecánica aislamiento SIKA THERMOCOAT-8 135 mm (material; 30/01/2019) | 6 | 0.25 | 1.50 |
| P04RW040 | m2 | Malla fibra vidrio antiálcalis SIKA THERMOCOAT-4 (material; 03/12/2018) | 1.05 | 0.86 | 0.90 |
| P25OW050 | kg | Imprimador de resinas acrílicas SIKA THERMOCOAT-5 TI (material; 03/12/2018) | 0.24 | 2.77 | 0.66 |
| P04RA040 | kg | Revestimiento acrílico siliconado SIKA THERMOCOAT-5 TF (material; 03/12/2018) | 2 | 3.16 | 6.32 |
| P23FR160 | u | Perfiles remate (material; 30/01/2019) | 0.05 | 28.56 | 1.43 |
| %0000 |  | Costes indirectos | 2 % | 42.47 | 0.85 |
|  |  | Total |  |  | 43.32 |

Claves: adhesivo, fachada, aislante, aislamiento, fábrica, ladrillo, placa, térmico, resistencia, taco, compresión, mapei, alto, colocación, revestir, malla, exterior, marco, aplicación, cara, armadura, círculo, producción, fraguado, imprimación, enfoscado, mortero, fijación, terminación, enlucido

| Medición | Uds. | Largo | Ancho | Alto | Parcial |
|---|---|---|---|---|---|
| FACHADA SUDESTE |  |  |  |  |  |
| Entrepaños | 8 | 3.9 |  | 1.55 | 48.36 |
| Porche | 1 | 0.8 |  | 2.4 | 1.92 |
|  | 1 | 1.55 |  | 2.4 | 3.72 |
|  | 1 | 2.2 | 0.25 |  | 0.55 |
| Pilastras | 2 | 0.7 |  | 5.5 | 7.70 |
|  | 6 | 0.65 |  | 5.5 | 21.45 |
|  | 1 | 0.7 |  | 3.5 | 2.45 |
| Vuelo alero | 8 | 4.2 |  | 0.9 | 30.24 |
|  | 2 | 0.6 |  | 1 | 1.20 |
|  | 7 | 0.35 |  | 1 | 2.45 |
|  | 16 | 0.1 |  |  | 1.60 |
| FACHADA SUDOESTE |  |  |  |  |  |
| Paños | 2 | 8.15 |  | 6.1 | 99.43 |
|  | 1 | 1.55 |  | 6.1 | 9.46 |
|  | 2 | 0.9 |  | 6.1 | 10.98 |
| Vuelo alero | 2 | 0.65 |  |  | 1.30 |
| FACHADA NORDESTE |  |  |  |  |  |
|  | 1 | 86 |  |  | 86.00 |
| Ventana | -1 | 0.75 |  | 4.6 | -3.45 |
|  | 1 | 6.5 |  |  | 6.50 |
| Porche | 1 | 7.6 |  | 2.4 | 18.24 |
| Vuelo alero | 2 | 0.65 |  |  | 1.30 |
| FACHADA NOROESTE |  |  |  |  |  |
| Entrepaños | 6 | 3.9 |  | 1.55 | 36.27 |
|  | 1 | 3.9 |  | 2.2 | 8.58 |
|  | 1 | 3.9 |  | 0.7 | 2.73 |
|  | 1 | 4.5 |  | 5.5 | 24.75 |
| Ventana | -1 | 2 |  | 3.55 | -7.10 |
| Pilastras | 2 | 0.7 |  | 5.5 | 7.70 |
|  | 6 | 0.65 |  | 5.5 | 21.45 |
| Vuelo alero | 7 | 4.2 |  | 0.9 | 26.46 |
|  | 1 | 4.8 |  | 0.9 | 4.32 |
|  | 2 | 0.6 |  | 1 | 1.20 |
|  | 7 | 0.35 |  | 1 | 2.45 |
|  | 15 | 0.1 |  |  | 1.50 |
| Total |  |  |  |  | 481.71 |

**E10ATX020** m2 AISL. EXTERIOR FACHADAS SISTEMA SATE PANEL TERMOPIEDRA CER. (16/12/2003)
162.62 m2 × 79.2 = 12879.50
Sistema de revestimiento y aislamiento térmico exterior en muros de fachada, formado por paneles semi-sándwich TERMOPIEDRA o equivalente de modulación 60 x 120 cm, compuestos por un núcleo de 60 mm de espesor de poliestireno extruido de alta densidad con conductividad térmica 0,033 W/m.K, ranurado perimetralmente, sobre el que viene adherido industrialmente un revestimiento de 8 a 15 mm de espesor compuesto por baldosas de gres porcelánico a elección de la dirección facultativa, en formato 60 x 120 cm, sustentados en perfil conector horizontal rígido continuo de ABS, en forma de T, fijado cada 40 cm. en primera hilada y 60 cm en siguientes, con dos tornillos autotaladrantes de acero galvanizado con arandela de reparto incorporada a escuadras metálicas de acero galvanizado 50.70.2, con revestimiento de neopreno en el exterior del ala, previamente fijadas a la hoja de fábrica mediante anclaje tirafondos mecánico M10/80mm con taco, perfil conector vertical rígido continuo de ABS (sobre labio superior de perfil conector horizontal inferior y bajo labio inferior de perfil conector horizontal superior), junta vista de aluminio en T clipada en los conectores horizontales, constituyendo anclaje mecánico sobre todo el revestimiento, lámina impermeable pero transpirable de fibras de polietileno sobre la fábrica y aislamiento de panel lana mineral de 20 mm con conductividad térmica 0,037 W/m.K anclada al paramento. lncluso replanteo, nivelación y aplomado y parte proporcional de todo tipo de piezas y soluciones específicas del sistema detalladas en el DITE, encuentros y uniones; Completamente instalado y funcionando según 10-DITE 1010022, marcado CE, normas UNE, CTE, instrucciones del fabricante y de la dirección facultativa.

| Código | Ud | Descripción | Rendimiento | Precio | Importe |
|---|---|---|---|---|---|
| O01OA030 | h | Oficial primera | 0.6 | 17.13 | 10.28 |
| O01OA070 | h | Peón ordinario (mano de obra) | 0.6 | 14.56 | 8.74 |
| P06SL340 | m2 | Lám. transpirable e imperm. fibras polietileno (material; 25/06/2008) | 1.1 | 1.74 | 1.91 |
| P07TL415 | m2 | Panel l.m. Arena PF e=20mm 1350x600 (material; 16/12/2003) | 1.1 | 3.82 | 4.20 |
| P07TL530 | m2 | Panel Termopiedra 60x120 porc. ECO i/acc montaje y conexión (material; 30/01/2019) | 1.05 | 50.02 | 52.52 |
| %0000 |  | Costes indirectos | 2 % | 77.65 | 1.55 |
|  |  | Total |  |  | 79.2 |

Claves: fábrica, knauf, panel, térmico, mineral, natural, lana, revestir, colocación, aislamiento, compuesto, mecánico, fijación, alto, mortero, fuego, conductor, aislante, fachada, adhesivo, resistencia, cara, imprimación, exterior, capa, compresión, regulación

| Medición | Uds. | Largo | Alto | Parcial |
|---|---|---|---|---|
| Zócalos |  |  |  |  |
| FACHADA SUDESTE | 1 | 32.3 | 1.4 | 45.22 |
| Porche | 1 | 0.8 | 0.6 | 0.48 |
|  | 1 | 1.55 | 0.6 | 0.93 |
| FACHADA SUDOESTE | 1 | 8.1 | 1.5 | 12.15 |
|  | 1 | 8.1 | 1.7 | 13.77 |
|  | 2 | 0.9 | 1.5 | 2.70 |
|  | 1 | 1.55 | 1.5 | 2.33 |
| FACHADA NORDESTE | 1 | 9 | 1.5 | 13.50 |
|  | 1 | 1.2 | 1.55 | 1.86 |
| Porche | 1 | 7.6 | 0.6 | 4.56 |
| FACHADA NOROESTE | 1 | 4.5 | 1.55 | 6.98 |
|  | 1 | 32.3 | 1.8 | 58.14 |
| Total |  |  |  | 162.62 |

**E10ATX4001** m2 AISL. EXTERIOR FACHADAS SISTEMA SATE SIKA THERMOCOAT 2 cm
43.16 m2 × 32.84 = 1417.37
Sistema de Aislamiento Térmico Exterior para Fachadas SIKATHERMOCOAT o equivalente con clasificación Reacción al fuego mínima B-s2, d0 según EN13 501-1. Constituido por paneles de espuma rígida de poliestireno panel EPS con partículas de grafito en su composición según EN 13163, SIKATHERMOCOAT-2 GRAFITO, con conductividad térmica 0,032 W/m.K y clasificación al fuego EUROCLASE E, formato: 100 x 50 cm, espesor 2 cm (según valor K obtenido y DIN 4108). Adheridos con mortero de encolado SIKATHERMOCOAT-1/3 ES con una permeabilidad al vapor de agua U=24, una resistencia a compresión >7,5 N/mm2 (CS IV) (EN 1015-11) y un rendimiento de 3 Kg/m², cubriendo por lo menos el 80% del panel. En toda la zona, fijación adicional de los paneles aislantes con Espiga SIKATHERMOCOAT-8 ES, tornillo de anclaje inyectado en resina de polipropileno de color blanco de 11,5 cm de longitud. Aplicación posterior de capa de regularización y protección mediante nueva capa de SIKATHERMOCOAT-1/3 ES con un rendimiento de 6 Kg/m² reforzada con malla de fibra de vidrio con tratamiento antialcalino SIKATHERMOCOAT-4 ES, de resistencia a tracción Trama 2100 N / 5 cm/ Urdimbre 2200 N / 5 cm y alargamiento a rotura Trama ~4,65%/ Urdimbre ~3,75%. Aplicación de acabado SIKATHERMOCOAT-5 ES TF/TG Siltec, revestimiento acrílico mineral siliconado en dispersión acuosa con acabado hidrofugado para una mayor limpieza y durabilidad y con diferentes texturas (fratasado fino o grueso) y color a elegir por la DF, con una permeabilidad al agua líquida W=0,04 kg/m2h0,5 (Baja, UNE EN 1062-3) y un contenido en sólidos del 70% en volumen, previa imprimación del soporte mineral con SIKATHERMOCOAT-5 ES TI para mejor adherencia. Incluye p/p colocación de piezas especiales según los requerimientos del proyecto, tales como esquineras, juntas de dilatación, coronación de fachada, vierteaguas, etc.

| Código | Ud | Descripción | Rendimiento | Precio | Importe |
|---|---|---|---|---|---|
| O01OA030 | h | Oficial primera | 0.45 | 17.13 | 7.71 |
| O01OA060 | h | Peón especializado | 0.45 | 14.66 | 6.60 |
| P01DW050 | m3 | Agua | 0.015 | 1.1 | 0.02 |
| P01FA710 | kg | Mortero adhesivo fijación aislamiento SIKA THERMOCOAT-1/3 gris | 9 | 0.51 | 4.59 |
| P07TE1031 | m2 | Plancha EPS SIKA THERMOCOAT-2 GRAFITO e=20 mm (material; 10/12/2018) | 1.05 | 3.04 | 3.19 |
| P07W9002 | u | Fijación mecánica aislamiento SIKA THERMOCOAT-8 60 mm (material; 30/01/2019) | 6 | 0.13 | 0.78 |
| P04RW040 | m2 | Malla fibra vidrio antiálcalis SIKA THERMOCOAT-4 | 1.05 | 0.86 | 0.90 |
| P25OW050 | kg | Imprimador de resinas acrílicas SIKA THERMOCOAT-5 TI | 0.24 | 2.77 | 0.66 |
| P04RA040 | kg | Revestimiento acrílico siliconado SIKA THERMOCOAT-5 TF | 2 | 3.16 | 6.32 |
| P23FR160 | u | Perfiles remate | 0.05 | 28.56 | 1.43 |
| %0000 |  | Costes indirectos | 2 % | 32.20 | 0.64 |
|  |  | Total |  |  | 32.84 |

Claves: adhesivo, fachada, aislante, aislamiento, fábrica, ladrillo, placa, térmico, resistencia, taco, compresión, mapei, alto, colocación, revestir, malla, exterior, marco, aplicación, cara, armadura, círculo, producción, fraguado, imprimación, enfoscado, mortero, fijación, terminación, enlucido

| Medición | Uds. | Largo | Ancho | Alto | Parcial |
|---|---|---|---|---|---|
| FACHADA SUDESTE |  |  |  |  |  |
| Mochetas | 14 | 1.25 |  |  | 17.50 |
|  | 2 | 0.75 |  |  | 1.50 |
| FACHADA SUDOESTE |  |  |  |  |  |
| Mochetas | 4 |  | 0.2 | 4.7 | 3.76 |
| FACHADA NORDESTE |  |  |  |  |  |
| Mochetas | 2 |  | 0.2 | 4.7 | 1.88 |
| FACHADA NOROESTE |  |  |  |  |  |
| Mochetas | 12 | 1.25 |  |  | 15.00 |
|  | 2 | 1.1 |  |  | 2.20 |
|  | 2 |  | 0.2 | 3.3 | 1.32 |
| Total |  |  |  |  | 43.16 |

**E10ATX4002** m2 AISL. EXTERIOR FACHADAS SISTEMA SATE SIKA THERMOCOAT 5 cm
28.8 m2 × 38.26 = 1101.89
Sistema de Aislamiento Térmico Exterior para Fachadas SIKATHERMOCOAT o equivalente con clasificación Reacción al fuego mínima B-s2, d0 según EN13 501-1. Constituido por paneles de espuma rígida de poliestireno panel EPS con partículas de grafito en su composición según EN 13163, SIKATHERMOCOAT-2 GRAFITO, con conductividad térmica 0,032 W/m.K y clasificación al fuego EUROCLASE E, formato: 100 x 50 cm, espesor 5 cm (según valor K obtenido y DIN 4108). Adheridos con mortero de encolado SIKATHERMOCOAT-1/3 ES con una permeabilidad al vapor de agua U=24, una resistencia a compresión >7,5 N/mm2 (CS IV) (EN 1015-11) y un rendimiento de 3 Kg/m², cubriendo por lo menos el 80% del panel. En toda la zona, fijación adicional de los paneles aislantes con Espiga SIKATHERMOCOAT-8 ES, tornillo de anclaje inyectado en resina de polipropileno de color blanco de 11,5 cm de longitud. Aplicación posterior de capa de regularización y protección mediante nueva capa de SIKATHERMOCOAT-1/3 ES con un rendimiento de 6 Kg/m² reforzada con malla de fibra de vidrio con tratamiento antialcalino SIKATHERMOCOAT-4 ES, de resistencia a tracción Trama 2100 N / 5 cm/ Urdimbre 2200 N / 5 cm y alargamiento a rotura Trama ~4,65%/ Urdimbre ~3,75%. Aplicación de acabado SIKATHERMOCOAT-5 ES TF/TG Siltec, revestimiento acrílico mineral siliconado en dispersión acuosa con acabado hidrofugado para una mayor limpieza y durabilidad y con diferentes texturas (fratasado fino o grueso) y color a elegir por la DF, con una permeabilidad al agua líquida W=0,04 kg/m2h0,5 (Baja, UNE EN 1062-3) y un contenido en sólidos del 70% en volumen, previa imprimación del soporte mineral con SIKATHERMOCOAT-5 ES TI para mejor adherencia. Incluye p/p colocación de piezas especiales según los requerimientos del proyecto, tales como esquineras, juntas de dilatación, coronación de fachada, vierteaguas, etc.

| Código | Ud | Descripción | Rendimiento | Precio | Importe |
|---|---|---|---|---|---|
| O01OA030 | h | Oficial primera | 0.45 | 17.13 | 7.71 |
| O01OA060 | h | Peón especializado | 0.45 | 14.66 | 6.60 |
| P01DW050 | m3 | Agua | 0.015 | 1.1 | 0.02 |
| P01FA710 | kg | Mortero adhesivo fijación aislamiento SIKA THERMOCOAT-1/3 gris | 9 | 0.51 | 4.59 |
| P07TE1032 | m2 | Plancha EPS SIKA THERMOCOAT-2 GRAFITO e=50 mm (material; 30/01/2019) | 1.05 | 7.58 | 7.96 |
| P07W9001 | u | Fijación mecánica aislamiento SIKA THERMOCOAT-8 115 mm (material; 30/01/2019) | 6 | 0.22 | 1.32 |
| P04RW040 | m2 | Malla fibra vidrio antiálcalis SIKA THERMOCOAT-4 | 1.05 | 0.86 | 0.90 |
| P25OW050 | kg | Imprimador de resinas acrílicas SIKA THERMOCOAT-5 TI | 0.24 | 2.77 | 0.66 |
| P04RA040 | kg | Revestimiento acrílico siliconado SIKA THERMOCOAT-5 TF | 2 | 3.16 | 6.32 |
| P23FR160 | u | Perfiles remate | 0.05 | 28.56 | 1.43 |
| %0000 |  | Costes indirectos | 2 % | 37.51 | 0.75 |
|  |  | Total |  |  | 38.26 |

Claves: adhesivo, fachada, aislante, aislamiento, fábrica, ladrillo, placa, térmico, resistencia, taco, compresión, mapei, alto, colocación, revestir, malla, exterior, marco, aplicación, cara, armadura, círculo, producción, fraguado, imprimación, enfoscado, mortero, fijación, terminación, enlucido

| Medición | Uds. | Largo | Ancho | Parcial |
|---|---|---|---|---|
| FACHADA SUDESTE |  |  |  |  |
| Voladizo horiz. | 8 | 4.2 | 0.35 | 11.76 |
| FACHADA NOROESTE |  |  |  |  |
| Voladizo horiz. | 7 | 4.2 | 0.35 | 10.29 |
|  | 1 | 4.5 | 1.5 | 6.75 |
| Total |  |  |  | 28.8 |

**E12PAM020** m VIERTEAGUAS ALUMINIO MINERALIZADO + AISLANTE 30 cm
62.75 m × 29.05 = 1822.89
Suministro y colocación de vierteaguas formado por un revestimiento de aluminio mineralizado adhesivado a un núcleo de aglomerado de corcho de 20 mm de espesor y 30 cm de ancho, con conductividad térmica 0,04 W/m.K, con la forma señalada en planos. Incluso sellado entre piezas y uniones con los muros y carpintería y p/p de elementos de fijación. Según CTE DB HS Salubridad. Incluso preparación de la superficie de apoyo, colocación, nivelación, fijación y sellado de juntas, limpieza y protección del elemento hasta la finalización de las obras, con marcado CE y DdP (Declaración de prestaciones) según Reglamento (UE) 305/2011.

| Código | Ud | Descripción | Rendimiento | Precio | Importe |
|---|---|---|---|---|---|
| O01OA030 | h | Oficial primera | 0.5 | 17.13 | 8.57 |
| P10VM030 | m | Vierteaguas alum. miner. + corcho 20 mm. Ancho 30 cm (material; 30/01/2019) | 1.05 | 18.96 | 19.91 |
| %0000 |  | Costes indirectos | 2 % | 28.48 | 0.57 |
|  |  | Total |  |  | 29.05 |

Claves: previo, círculo, abierto, calidad, fibra, construcción, compuesto, gris, marco, poliamida, cubrición, pieza, nivel, limpieza, tablero, gota, lámina, coronación, preparación, muro, replanteo, medio, superficie, hidrófugo, tejido, regla, suministro, agua, perfil, base, metal, junta, unión, albardilla, fijación, máximo, protección, apoyo, colocación, zinc, salubridad

| Medición | Uds. | Largo | Parcial |
|---|---|---|---|
| FACHADA SUDESTE |  |  |  |
| Planta 1ª | 8 | 3.9 | 31.20 |
| FACHADA NOROESTE |  |  |  |
| Planta 1ª | 7 | 3.9 | 27.30 |
| Escalera | 1 | 2 | 2.00 |
| FACHADA NORDESTE | 1 | 0.75 | 0.75 |
| FACHADA SUDOESTE | 2 | 0.75 | 1.50 |
| Total |  |  | 62.75 |

**E12PAM021** m VIERTEAGUAS ALUMINIO MINERALIZADO + AISLANTE 40 cm
54.6 m × 34.61 = 1889.71
Suministro y colocación de vierteaguas formado por un revestimiento de aluminio mineralizado adhesivado a un núcleo de aglomerado de corcho de 20 mm de espesor y 40 cm de ancho, con conductividad térmica 0,04 W/m.K, con la forma señalada en planos. Incluso sellado entre piezas y uniones con los muros y carpintería y p/p de elementos de fijación. Según CTE DB HS Salubridad. Incluso preparación de la superficie de apoyo, colocación, nivelación, fijación y sellado de juntas, limpieza y protección del elemento hasta la finalización de las obras, con marcado CE y DdP (Declaración de prestaciones) según Reglamento (UE) 305/2011.

| Código | Ud | Descripción | Rendimiento | Precio | Importe |
|---|---|---|---|---|---|
| O01OA030 | h | Oficial primera | 0.5 | 17.13 | 8.57 |
| P10VM031 | m | Vierteaguas alum. miner. + corcho 20 mm. Ancho 40 cm (material; 31/01/2019) | 1.05 | 24.15 | 25.36 |
| %0000 |  | Costes indirectos | 2 % | 33.93 | 0.68 |
|  |  | Total |  |  | 34.61 |

Claves: previo, círculo, abierto, calidad, fibra, construcción, compuesto, gris, marco, poliamida, cubrición, pieza, nivel, limpieza, tablero, gota, lámina, coronación, preparación, muro, replanteo, medio, superficie, hidrófugo, tejido, regla, suministro, agua, perfil, base, metal, junta, unión, albardilla, fijación, máximo, protección, apoyo, colocación, zinc, salubridad

| Medición | Uds. | Largo | Parcial |
|---|---|---|---|
| FACHADA SUDESTE |  |  |  |
| Planta baja | 7 | 3.9 | 27.30 |
| FACHADA NOROESTE |  |  |  |
| Planta baja | 7 | 3.9 | 27.30 |
| Total |  |  | 54.6 |

**E12PAM022** m ALBARDILLA ALUMINIO MINERALIZADO + AISLANTE 80 cm
74 m × 60.48 = 4475.52
Suministro y colocación de albardilla formada por un revestimiento de aluminio mineralizado adhesivado a un núcleo de aglomerado de corcho de 20 mm de espesor y 80 cm de ancho, con conductividad térmica 0,04 W/m.K, con la forma señalada en planos. Incluso sellado entre piezas y uniones con los muros y carpintería y p/p de elementos de fijación. Según CTE DB HS Salubridad. Incluso preparación de la superficie de apoyo, colocación, nivelación, fijación y sellado de juntas, limpieza y protección del elemento hasta la finalización de las obras, con marcado CE y DdP (Declaración de prestaciones) según Reglamento (UE) 305/2011.

| Código | Ud | Descripción | Rendimiento | Precio | Importe |
|---|---|---|---|---|---|
| O01OA030 | h | Oficial primera | 0.5 | 17.13 | 8.57 |
| P10VM032 | m | Vierteaguas alum. miner. + corcho 20 mm. Ancho 80 cm (material; 30/01/2019) | 1.05 | 48.3 | 50.72 |
| %0000 |  | Costes indirectos | 2 % | 59.29 | 1.19 |
|  |  | Total |  |  | 60.48 |

Claves: previo, círculo, abierto, calidad, fibra, construcción, compuesto, gris, marco, poliamida, cubrición, pieza, nivel, limpieza, tablero, gota, lámina, coronación, preparación, muro, replanteo, medio, superficie, hidrófugo, tejido, regla, suministro, agua, perfil, base, metal, junta, unión, albardilla, fijación, máximo, protección, apoyo, colocación, zinc, salubridad

| Medición | Uds. | Largo | Parcial |
|---|---|---|---|
| FACHADA SUDESTE |  |  |  |
| Vuelo | 1 | 37 | 37.00 |
| FACHADA NOROESTE |  |  |  |
| Vuelo | 1 | 37 | 37.00 |
| Total |  |  | 74 |

**E10ATT160** m2 AISLAMIENTO FALSO TECHO MW 100mm
34.04 m2 × 7.83 = 266.53
Suministro y colocación de aislamiento térmico y acústico de lana mineral sobre falsos techos, en rollos, de 100 mm de espesor. Resistencia térmica 2,70 m²K/W, conductividad térmica 0,037 W/(mK), según EN 13162. Absorción acústica 0,90 según EN ISO 354. Reacción al fuego A1 según UNE-EN 13501-1+A1. Incluso p.p. de cortes. Medida toda la superficie a ejecutar. Lana mineral (MW) con marcado CE y DdP (Declaración de prestaciones) según Reglamento (UE) 305/2011, norma UNE EN 13162.

| Código | Ud | Descripción | Rendimiento | Precio | Importe |
|---|---|---|---|---|---|
| O01OA030 | h | Oficial primera | 0.08 | 17.13 | 1.37 |
| O01OA050 | h | Ayudante | 0.04 | 15.25 | 0.61 |
| P07TL920 | m2 | Panel acustico MW rollo 100 mm (material; 10/01/2015) | 1.05 | 5.43 | 5.70 |
| %0000 |  | Costes indirectos | 2 % | 7.68 | 0.15 |
|  |  | Total |  |  | 7.83 |

Claves: aislamiento, conductor, norma, marco, ejecución, superficie, corte, absorción, resistencia, fuego, rollo, falso, suministro, colocación, térmico, acústico, lana, mineral, techo, círculo

| Medición | Uds. | Largo | Ancho | Parcial |
|---|---|---|---|---|
| Techo porche | 1 | 4.6 | 7.4 | 34.04 |
| Total |  |  |  | 34.04 |

**E08TAK010** m2 FALSO TECHO YESO LAMINADO LISO N-13
34.04 m2 × 20.7 = 704.63
Falso techo formado por una placa de yeso laminado de 13 mm de espesor, colocada sobre una estructura oculta de acero galvanizado, formada por perfiles T/C de 47 mm cada 40 cm y perfilería U de 34x31x34 mm, i/replanteo auxiliar, accesorios de fijación, nivelación y repaso de juntas con cinta y pasta, montaje y desmontaje de andamios, terminado s/NTE-RTC, medido deduciendo huecos superiores a 2 m2. Placas de yeso laminado, pasta de juntas, accesorios de fijación y perfilería con marcado CE y DdP (Declaración de prestaciones) según Reglamento (UE) 305/2011.

| Código | Ud | Descripción | Rendimiento | Precio | Importe |
|---|---|---|---|---|---|
| O01OB110 | h | Oficial yesero o escayolista (mano de obra) | 0.3 | 16.36 | 4.91 |
| O01OB120 | h | Ayudante yesero o escayolista (mano de obra) | 0.3 | 15.54 | 4.66 |
| P04PY015 | m2 | Placa yeso laminado estándar 12,5 mm (material) | 1.05 | 4.14 | 4.35 |
| P04PW040 | kg | Pasta para juntas yeso (material) | 0.47 | 2.34 | 1.10 |
| P04PW005 | m | Cinta de juntas rollo 150 m (material) | 1.89 | 0.03 | 0.06 |
| P04PW150 | m | Perfil laminado U 34x31x34 mm (material) | 0.7 | 1.42 | 0.99 |
| P04TW070 | m | Perfil techo continuo yeso laminado T/C-47 (material) | 2.6 | 1.18 | 3.07 |
| P04PW065 | u | Tornillo PM 3,9x25 mm (material; 14/11/2012) | 10 | 0.01 | 0.10 |
| P04PW100 | u | Tornillo MM 3,5x9,5 mm (material) | 5 | 0.02 | 0.10 |
| P04TW080 | u | Pieza empalme techo yeso laminado T-47 (material) | 0.32 | 0.42 | 0.13 |
| P04TW090 | u | Horquilla techo yeso laminado T-47 (material) | 1.26 | 0.5 | 0.63 |
| P04PW030 | kg | Pasta de agarre yeso (material) | 0.53 | 0.36 | 0.19 |
| %0000 |  | Costes indirectos | 2 % | 20.29 | 0.41 |
|  |  | Total |  |  | 20.7 |

Claves: fijación, colocación, liso, lámina, yeso, techo, falso, montaje, accesorio, marco, estructura, pasta, nivel, desmontable, andamio, terminación, medición, hueco, cinta, junta, galvanizar, perfil, auxiliar, placa, acero, círculo

| Medición | Uds. | Largo | Ancho | Parcial |
|---|---|---|---|---|
| Techo porche | 1 | 4.6 | 7.4 | 34.04 |
| Total |  |  |  | 34.04 |

**E27FP010** m2 PINT.PLÁST. B/COLOR INT-EXT BUENA ADHER.
34.04 m2 × 6.67 = 227.05
Pintura plástica blanca o pigmentada, lisa mate buena adherencia en interior o exterior climas benévolos, sobre placas de cartón-yeso, yeso y superficies de baja adherencia como enfoscados lisos o fibrocemento, dos manos, incluso mano de fondo, plastecido y acabado.

| Código | Ud | Descripción | Rendimiento | Precio | Importe |
|---|---|---|---|---|---|
| O01OB230 | h | Oficial 1ª pintura (mano de obra) | 0.15 | 16.21 | 2.43 |
| O01OB240 | h | Ayudante pintura (mano de obra) | 0.15 | 14.85 | 2.23 |
| P25OZ040 | l | E. fijadora muy penetrante obra/mad e/int (material; 30/12/2014) | 0.08 | 7.22 | 0.58 |
| P25ES080 | l | P. pl. int/ext alta adherencia (material; 06/03/2015) | 0.3 | 3.79 | 1.14 |
| P25WW220 | u | Pequeño material (material; 06/03/2015) | 0.2 | 0.79 | 0.16 |
| %0000 |  | Costes indirectos | 2 % | 6.54 | 0.13 |
|  |  | Total |  |  | 6.67 |

Claves: placa, enfoscado, construcción, plástico, pasta, colorante, mano, superficie, adherencia, liso, pintura, interior, yeso, mate, blanco, exterior, fibrocemento

| Medición | Uds. | Largo | Ancho | Parcial |
|---|---|---|---|---|
| Techo porche | 1 | 4.6 | 7.4 | 34.04 |
| Total |  |  |  | 34.04 |

## 02 EDIFICIO A (16/12/2003)
Importe: 138551.28

**R01AAA140** m2 ALQ./INSTAL. 3 MESES. ANDAM. 8m.<h>12m.
2203 m2 × 10.99 = 24210.97

| Medición | Uds. | Largo | Alto | Parcial |
|---|---|---|---|---|
| FACHADA SUDOESTE | 1 | 16.5 | 10 | 165.00 |
|  | 1 | 51 | 13 | 663.00 |
| FACHADA SUDESTE | 1 | 18 | 15 | 270.00 |
| FACHADA NORDESTE | 1 | 55 | 13 | 715.00 |
|  | 1 | 12 | 10 | 120.00 |
| FACHADA NOROESTE | 1 | 18 | 15 | 270.00 |
| Total |  |  |  | 2203 |

**E01DWW060** m2 DESPEJE Y RETIRADA DE MOBILIARIO
100.8 m2 × 8.74 = 880.99
Despeje y retirada de mobiliario y demás enseres existentes por medios manuales, incluso retirada a pie de carga, sin transporte a vertedero o planta de reciclaje y con p.p. de medios auxiliares.

| Código | Ud | Descripción | Rendimiento | Precio | Importe |
|---|---|---|---|---|---|
| O01OA070 | h | Peón ordinario | 0.6 | 14.56 | 8.74 |
|  |  | Total |  |  | 8.74 |

Claves: pie, mobiliario, carga, despeje, planta, auxiliar, transporte, vertedero, medio, manual

| Medición | Uds. | Largo | Parcial |
|---|---|---|---|
| Pasillo bajocubierta | 1 | 100.8 | 100.80 |
| Total |  |  | 100.8 |

**E01DCW010** u DESMONTAJE Y MONTAJE BAJANTES
12 u × 86.39 = 1036.68

**E01DWW020** m DEMOLICIÓN VIERTEAGUAS A MANO
293.7 m × 3.87 = 1136.62

| Medición | Uds. | Largo | Parcial |
|---|---|---|---|
| FACHADA SUDOESTE |  |  |  |
| Planta 1ª | 2 | 5.2 | 10.40 |
|  | 1 | 3.9 | 3.90 |
| Plantas 1ª y 2ª | 14 | 3.9 | 54.60 |
|  | 4 | 4.6 | 18.40 |
| FACHADA NORDESTE |  |  |  |
| Plantas 1ª y 2ª | 24 | 3.9 | 93.60 |
| Planta 1ª | 2 | 5.2 | 10.40 |
| FACHADA SUDOESTE |  |  |  |
| Planta baja | 2 | 5.2 | 10.40 |
|  | 3 | 2 | 6.00 |
|  | 2 | 1 | 2.00 |
|  | 4 | 3.9 | 15.60 |
|  | 2 | 4.6 | 9.20 |
| Escaleras | 2 | 2.1 | 4.20 |
| FACHADA NORDESTE |  |  |  |
| Planta baja | 10 | 3.9 | 39.00 |
|  | 1 | 1.4 | 1.40 |
|  | 1 | 0.8 | 0.80 |
|  | 1 | 1.9 | 1.90 |
|  | 2 | 5.2 | 10.40 |
| FACHADA NOROESTE | 1 | 1.5 | 1.50 |
| Total |  |  | 293.7 |

**E10ATP520** m2 AISLAMIENTO XPS 100mm RC300
955 m2 × 17.39 = 16607.45

| Medición | Uds. | Largo | Parcial |
|---|---|---|---|
| Bajo-cubierta | 1 | 955 | 955.00 |
| Total |  |  | 955 |

**E11D100** m2 RECRECIDO 5 cm MORTERO IN SITU M-5 ARMADO
100.8 m2 × 9.48 = 955.58
Recrecido en suelo flotante con capa de mortero de cemento CEM II/B-P 32,5 N y arena de río (M-5) de 5 cm de espesor, armada mediante malla electrosoldada con barras de 6 mm de diámetro en cuadrícula cuadrada de 30x30 cm; nivelado y fratasado, con marcado CE y DdP (declaración de prestaciones) según Reglamento UE 305/2011, medido en superficie realmente ejecutada.

| Código | Ud | Descripción | Rendimiento | Precio | Importe |
|---|---|---|---|---|---|
| O01OA030 | h | Oficial primera | 0.15 | 17.13 | 2.57 |
| O01OA050 | h | Ayudante | 0.15 | 15.25 | 2.29 |
| A02A080 | m3 | MORTERO CEMENTO M-5 (material) | 0.05 | 65.74 | 3.29 |
| P03AM180 | m2 | Malla 30x30x6 1,446 kg/m2 (material) | 1.05 | 1.09 | 1.14 |
| %0000 |  | Costes indirectos | 2 % | 9.29 | 0.19 |
|  |  | Total |  |  | 9.48 |

Claves: superficie, diámetro, ejecución, cuadrado, suelo, electrosoldadura, río, nivel, malla, capa, flotador, areno, armadura, mortero, marco, construcción, cemento, fratasado, medición, barra, círculo

| Medición | Uds. | Largo | Ancho | Parcial |
|---|---|---|---|---|
| Pasillo bajo-cubierta | 1 | 48 | 2.1 | 100.80 |
| Total |  |  |  | 100.8 |

**E11ETE010** m2 SOLADO GRES EXTRUIDO ESMALTADO 25x25cm TRÁNSITO MEDIO
100.8 m2 × 32.5 = 3276.00
Solado de baldosa de gres de 25x25 cm. esmaltado para tránsito medio (Abrasión III), (AIIa-AI, s/UNE-EN-14411:2013) recibido con mortero de cemento CEM II/B-P 32,5 N y arena de río (M-5), i/cama de 2 cm. de arena de río, rejuntado con mortero tapajuntas y limpieza, s/NTE-RSR-2, con marcado CE y DdP (declaración de prestaciones) según Reglamento UE 305/2011, medido en superficie realmente ejecutada.

| Código | Ud | Descripción | Rendimiento | Precio | Importe |
|---|---|---|---|---|---|
| O01OB090 | h | Oficial solador, alicatador (mano de obra) | 0.35 | 16.36 | 5.73 |
| O01OB100 | h | Ayudante solador, alicatador (mano de obra) | 0.35 | 15.38 | 5.38 |
| O01OA070 | h | Peón ordinario | 0.25 | 14.56 | 3.64 |
| P01AA020 | m3 | Arena de río 0/6 mm (material) | 0.02 | 15 | 0.30 |
| P08EXG180 | m2 | Bald.gres 25x25 cm esmaltado t/m (material; 13/01/2015) | 1.1 | 12.25 | 13.48 |
| A02A021 | m3 | MORTERO CEMENTO M-5 ELAB. A MANO SEMISECO (material) | 0.05 | 61.05 | 3.05 |
| P01FJ006 | kg | Junta cementosa mej. color 2-15 mm CG2 (material) | 0.3 | 0.93 | 0.28 |
| %0000 |  | Costes indirectos | 2 % | 31.86 | 0.64 |
|  |  | Total |  |  | 32.5 |

Claves: tapajunta, baldosa, extruido, solado, construcción, esmalte, tráfico, medio, mortero, río, medición, junta, ejecución, limpieza, areno, cemento, círculo, marco, superficie, gres

| Medición | Uds. | Largo | Ancho | Parcial |
|---|---|---|---|---|
| Pasillo bajo-cubierta | 1 | 48 | 2.1 | 100.80 |
| Total |  |  |  | 100.8 |

**E10ATX400** m2 AISL. EXTERIOR FACHADAS SISTEMA SATE SIKA THERMOCOAT 8 cm
1089.73 m2 × 43.32 = 47207.10

| Medición | Uds. | Largo | Alto | Parcial |
|---|---|---|---|---|
| FACHADA SUDOESTE |  |  |  |  |
| Entrepaños | 2 | 5.2 | 2.05 | 21.32 |
|  | 1 | 3.9 | 2.05 | 8.00 |
|  | 3 | 3.9 | 1.5 | 17.55 |
|  | 3 | 3.9 | 1.75 | 20.48 |
|  | 2 | 3.9 | 0.6 | 4.68 |
|  | 1 | 4.6 | 2.1 | 9.66 |
|  | 1 | 4.6 | 2.4 | 11.04 |
|  | 1 | 4.6 | 0.6 | 2.76 |
|  | 2 | 1.15 | 10.4 | 23.92 |
|  | 1 | 3 | 9.6 | 28.80 |
| Ventana | -1 | 2.1 | 7.9 | -16.59 |
|  | 1 | 0.9 | 2.35 | 2.12 |
|  | 2 | 3.9 | 1.5 | 11.70 |
|  | 2 | 3.9 | 1.7 | 13.26 |
|  | 2 | 1.15 | 10.4 | 23.92 |
|  | 1 | 3 | 9.6 | 28.80 |
| Ventana | -1 | 2.1 | 7.9 | -16.59 |
|  | 1 | 0.9 | 2.35 | 2.12 |
|  | 1 | 4.6 | 2.1 | 9.66 |
|  | 1 | 4.6 | 2.4 | 11.04 |
|  | 1 | 4.6 | 0.6 | 2.76 |
|  | 2 | 3.9 | 1.5 | 11.70 |
|  | 2 | 3.9 | 1.75 | 13.65 |
| Porche | 2 | 1.75 | 2.4 | 8.40 |
|  | 1 | 8.4 | 0.4 | 3.36 |
|  | 2 | 0.25 | 2 | 1.00 |
| Pilastras | 1 | 0.85 | 6 | 5.10 |
|  | 2 | 0.65 | 6 | 7.80 |
|  | 4 | 0.65 | 9.1 | 23.66 |
|  | 1 | 0.7 | 9.1 | 6.37 |
|  | 1 | 0.85 | 6.75 | 5.74 |
|  | 1 | 0.65 | 6.75 | 4.39 |
|  | 1 | 0.7 | 6.75 | 4.73 |
|  | 1 | 0.7 | 9.1 | 6.37 |
|  | 2 | 0.65 | 9.1 | 11.83 |
|  | 1 | 0.7 | 9.1 | 6.37 |
| Vuelo alero | 2 | 5.5 | 0.9 | 9.90 |
|  | 1 | 4.2 | 0.9 | 3.78 |
|  | 3 | 4.2 | 0.9 | 11.34 |
|  | 1 | 4.9 | 0.9 | 4.41 |
|  | 1 | 2.9 | 0.9 | 2.61 |
|  | 2 | 4.2 | 0.9 | 7.56 |
|  | 1 | 2.9 | 0.9 | 2.61 |
|  | 1 | 4.9 | 0.9 | 4.41 |
|  | 2 | 4.2 | 0.9 | 7.56 |
|  | 2 | 0.75 | 1 | 1.50 |
|  | 5 | 0.6 | 1 | 3.00 |
|  | 8 | 0.35 | 1 | 2.80 |
|  | 23 | 0.1 |  | 2.30 |
|  | 1 | 0.3 |  | 0.30 |
|  | 4 | 0.65 |  | 2.60 |
| FACHADA SUDESTE |  |  |  |  |
| Entrepaños | 2 | 7.95 | 9.75 | 155.03 |
|  | 1 | 1.95 | 9.75 | 19.01 |
|  | 2 | 0.9 | 9.75 | 17.55 |
| Vuelo alero | 2 | 0.65 |  | 1.30 |
| FACHADA NORDESTE |  |  |  |  |
| Entrepaños | 12 | 3.9 | 1.6 | 74.88 |
|  | 12 | 3.9 | 1.65 | 77.22 |
|  | 2 | 3.9 | 0.6 | 4.68 |
|  | 1 | 1.05 | 1.3 | 1.37 |
|  | 2 | 5.2 | 2 | 20.80 |
| Pilastras | 2 | 0.7 | 9.1 | 12.74 |
|  | 1 | 0.8 | 9.1 | 7.28 |
|  | 10 | 0.65 | 9.1 | 59.15 |
|  | 1 | 0.65 | 6 | 3.90 |
|  | 1 | 0.85 | 6 | 5.10 |
| Vuelo alero | 12 | 4.2 | 0.9 | 45.36 |
|  | 2 | 5.5 | 0.9 | 9.90 |
|  | 2 | 0.6 | 1 | 1.20 |
|  | 11 | 0.35 | 1 | 3.85 |
|  | 1 | 0.5 | 1 | 0.50 |
|  | 1 | 0.75 | 1 | 0.75 |
|  | 27 | 0.1 |  | 2.70 |
| FACHADA NOROESTE |  |  |  |  |
| Entrepaños | 1 | 78 |  | 78.00 |
|  | 1 | 10.5 | 6.6 | 69.30 |
|  | 1 | 8 |  | 8.00 |
| Vuelo alero | 4 | 0.65 |  | 2.60 |
| Total |  |  |  | 1089.73 |

**E10ATX020** m2 AISL. EXTERIOR FACHADAS SISTEMA SATE PANEL TERMOPIEDRA CER.
245.66 m2 × 79.2 = 19456.27

| Medición | Uds. | Largo | Alto | Parcial |
|---|---|---|---|---|
| Zócalos |  |  |  |  |
| FACHADA SUDOESTE | 1 | 58 |  | 58.00 |
|  | 1 | 22 |  | 22.00 |
|  | 2 | 1.15 | 0.9 | 2.07 |
| Porche | 2 | 1.75 | 0.6 | 2.10 |
|  | 1 | 2.05 |  | 2.05 |
| FACHADA SUDESTE | 1 | 17.8 | 1.5 | 26.70 |
|  | 2 | 0.9 | 1.5 | 2.70 |
| FACHADA NORDESTE | 1 | 54.9 | 1.5 | 82.35 |
|  | 1 | 11.85 | 1.6 | 18.96 |
| FACHADA NOROESTE | 1 | 7.25 | 1.5 | 10.88 |
|  | 1 | 10.5 | 1.7 | 17.85 |
| Total |  |  |  | 245.66 |

**E10ATX4001** m2 AISL. EXTERIOR FACHADAS SISTEMA SATE SIKA THERMOCOAT 2 cm
100.79 m2 × 32.84 = 3309.94

| Medición | Uds. | Largo | Ancho | Parcial |
|---|---|---|---|---|
| FACHADA SUDOESTE |  |  |  |  |
| Mochetas | 5 | 1.3 |  | 6.50 |
|  | 1 | 1.75 |  | 1.75 |
|  | 10 | 2 |  | 20.00 |
|  | 4 | 1.6 |  | 6.40 |
|  | 4 | 8 | 0.2 | 6.40 |
|  | 4 | 1.5 |  | 6.00 |
|  | 2 | 2 | 0.2 | 0.80 |
|  | 2 | 2.6 | 0.2 | 1.04 |
| FACHADA NORDESTE |  |  |  |  |
| Mochetas | 24 | 2 |  | 48.00 |
|  | 3 | 1.3 |  | 3.90 |
| Total |  |  |  | 100.79 |

**E10ATX4002** m2 AISL. EXTERIOR FACHADAS SISTEMA SATE SIKA THERMOCOAT 5 cm
41.14 m2 × 38.26 = 1574.02

| Medición | Uds. | Largo | Ancho | Parcial |
|---|---|---|---|---|
| FACHADA SUDOESTE |  |  |  |  |
| Voladizo horiz. | 2 | 5.5 | 0.35 | 3.85 |
|  | 1 | 4.15 | 0.35 | 1.45 |
|  | 7 | 4.2 | 0.35 | 10.29 |
|  | 2 | 4.9 | 0.35 | 3.43 |
|  | 2 | 2.1 | 0.15 | 0.63 |
| FACHADA NORDESTE |  |  |  |  |
| Volladizo horiz. | 12 | 4.2 | 0.35 | 17.64 |
|  | 2 | 5.5 | 0.35 | 3.85 |
| Total |  |  |  | 41.14 |

**E12PAM020** m VIERTEAGUAS ALUMINIO MINERALIZADO + AISLANTE 30 cm
192.8 m × 29.05 = 5600.84

| Medición | Uds. | Largo | Parcial |
|---|---|---|---|
| FACHADA SUDOESTE |  |  |  |
| Planta 1ª | 2 | 5.2 | 10.40 |
|  | 1 | 3.9 | 3.90 |
| Plantas 1ª y 2ª | 14 | 3.9 | 54.60 |
|  | 4 | 4.6 | 18.40 |
| FACHADA SUDESTE | 2 | 0.75 | 1.50 |
| FACHADA NORDESTE |  |  |  |
| Plantas 1ª y 2ª | 24 | 3.9 | 93.60 |
| Planta 1ª | 2 | 5.2 | 10.40 |
| Total |  |  | 192.8 |

**E12PAM021** m VIERTEAGUAS ALUMINIO MINERALIZADO + AISLANTE 40 cm
102.4 m × 34.61 = 3544.06

| Medición | Uds. | Largo | Parcial |
|---|---|---|---|
| FACHADA SUDOESTE |  |  |  |
| Planta baja | 2 | 5.2 | 10.40 |
|  | 3 | 2 | 6.00 |
|  | 2 | 1 | 2.00 |
|  | 4 | 3.9 | 15.60 |
|  | 2 | 4.6 | 9.20 |
| Escaleras | 2 | 2.1 | 4.20 |
| FACHADA NORDESTE |  |  |  |
| Planta baja | 10 | 3.9 | 39.00 |
|  | 1 | 1.4 | 1.40 |
|  | 1 | 0.8 | 0.80 |
|  | 1 | 1.9 | 1.90 |
|  | 2 | 5.2 | 10.40 |
| FACHADA NOROESTE | 1 | 1.5 | 1.50 |
| Total |  |  | 102.4 |

**E12PAM022** m ALBARDILLA ALUMINIO MINERALIZADO + AISLANTE 80 cm
136.75 m × 60.48 = 8270.64

| Medición | Uds. | Largo | Parcial |
|---|---|---|---|
| FACHADA SUDOESTE |  |  |  |
| Voladizo | 1 | 16.4 | 16.40 |
|  | 1 | 19.6 | 19.60 |
|  | 1 | 4.4 | 4.40 |
|  | 1 | 10 | 10.00 |
|  | 1 | 4.25 | 4.25 |
|  | 1 | 15.1 | 15.10 |
| FACHADA NORDESTE |  |  |  |
| Voladizo | 1 | 55 | 55.00 |
|  | 1 | 12 | 12.00 |
| Total |  |  | 136.75 |

**E10ATT160** m2 AISLAMIENTO FALSO TECHO MW 100mm
19.01 m2 × 7.83 = 148.85

| Medición | Uds. | Largo | Ancho | Parcial |
|---|---|---|---|---|
| Techo porche | 1 | 2.25 | 8.45 | 19.01 |
| Total |  |  |  | 19.01 |

**E08TAK010** m2 FALSO TECHO YESO LAMINADO LISO N-13
19.01 m2 × 20.7 = 393.51

| Medición | Uds. | Largo | Ancho | Parcial |
|---|---|---|---|---|
| Techo porche | 1 | 2.25 | 8.45 | 19.01 |
| Total |  |  |  | 19.01 |

**E27FP010** m2 PINT.PLÁST. B/COLOR INT-EXT BUENA ADHER.
19.01 m2 × 6.67 = 126.80

| Medición | Uds. | Largo | Ancho | Parcial |
|---|---|---|---|---|
| Techo porche | 1 | 2.25 | 8.45 | 19.01 |
| Total |  |  |  | 19.01 |

**E01DCW0101** u DESMONTAJE Y MONTAJE ELEMENTOS FACHADA
1 u × 650 = 650.00
Desmontado y reposición en su lugar de origen de todos los elementos anclados a las fachadas, tales como cableado, tubos, cámaras, luminarias, tubo de gas, carteles, letreros, rejas, chimenea, papeleras, rejillas, etc. Incluso alargamiento de piezas necesarias hasta quedar totalmente instalados y funcionando y pintado de los elementos metálicos. Todos los elementos se anclarán a la fachada de ladrillo, ejecutando las prolongaciones necesarias para absorber el espesor del sistema aplicado en cada caso.

| Código | Ud | Descripción | Rendimiento | Precio | Importe |
|---|---|---|---|---|---|
| O01OA030 | h | Oficial primera | 8 | 17.13 | 137.04 |
| O01OA060 | h | Peón especializado | 8 | 14.66 | 117.28 |
| O01OB170 | h | Oficial 1ª fontanero calefactor | 3 | 17.3 | 51.90 |
| O01OB200 | h | Oficial 1ª electricista (mano de obra) | 3 | 16.61 | 49.83 |
| O01OB130 | h | Oficial 1ª cerrajero (mano de obra) | 2 | 16.36 | 32.72 |
| O01OB230 | h | Oficial 1ª pintura | 3 | 16.21 | 48.63 |
| P19TAA160 | m | Tub.ac. ISO 19043 D=1" c/sold. (material) | 1 | 10.59 | 10.59 |
| P25OU060 | l | Minio de plomo marino (material; 06/03/2015) | 6 | 8.81 | 52.86 |
| P25JA090 | l | E. glicero. 1ªcal. b/n mate (material; 06/03/2015) | 10 | 11.3 | 113.00 |
| P01DW090 | u | Pequeño material (material) | 20 | 1.17 | 23.40 |
| %0000 |  | Costes indirectos | 2 % | 637.25 | 12.75 |
|  |  | Total |  |  | 650 |

Claves: protección, manual, cubierta, chimenea, demolición, máximo, escombro, colectivo, auxiliar, vertedero, transporte, carga, pie, medio, ventilación

**E15VR190** u MODIFICACIÓN VALLA METÁLICA
2 u × 82.48 = 164.96
Modificación valla metálica mediante el desmontaje de elemento más próximo a la fachada, corte de la malla de cierre y posterior montaje del poste una vez realizados los trabajos de la fachada, con el desplazamiento necesario para ajustarse a las nuevas dimensiones, incluyendo trabajos de albañilería, cerrajería y pintura, totalmente montada.

| Código | Ud | Descripción | Rendimiento | Precio | Importe |
|---|---|---|---|---|---|
| O01OA030 | h | Oficial primera | 2 | 17.13 | 34.26 |
| O01OB130 | h | Oficial 1ª cerrajero | 1.5 | 16.36 | 24.54 |
| O01OB230 | h | Oficial 1ª pintura | 1 | 16.21 | 16.21 |
| P01DW090 | u | Pequeño material | 5 | 1.17 | 5.85 |
| %0000 |  | Costes indirectos | 2 % | 80.86 | 1.62 |
|  |  | Total |  |  | 82.48 |

Claves: verja, redondo, poste, fabricación, tornillo, verde, industrial, estándar, eje, fijación, vivienda, parque, deportivo, cerramiento, parrilla, plástico, metal, bastidor, pletina, blanco, color

| Medición | Uds. | Parcial |
|---|---|---|
| Encuentro fachada | 2 | 2.00 |
| Total |  | 2 |

## 03 GESTION RESIDUOS
Importe: 623.1

**U20CC010** m3 CLASIFICACIÓN DE RESIDUOS
30 m3 × 20.77 = 623.10
Clasificación y recogida selectiva en obra de los diferentes residuos de construcción y demolición para poder considerarlos limpios en la planta de tratamiento, al entregarlos de forma separada y facilitando con ello su valorización. Realizado todo ello por medios mecánicos y manuales. Según R.D. 105/2008 de 1 de Febrero, carga en contenedor de 30 m³, transporte por transportista autorizado por la Consejería de Medio Ambiente, considerando una distancia máxima de 50 km a la planta de gestión de reciclaje, incluso p.p. de cánon de la planta. (Real Decreto 1481/2001, de 27 de diciembre, por el que se regula la eliminación de residuos mediante depósito en vertedero). Se incluye el precio el alquiler del contenedor.

| Código | Ud | Descripción | Rendimiento | Precio | Importe |
|---|---|---|---|---|---|
| O01OA070 | h | Peón ordinario | 0.3 | 14.56 | 4.37 |
| M05PN010 | h | Pala cargadora neumáticos 85 cv/1,2m3 (maquinaria) | 0.03 | 34.34 | 1.03 |
| M13O560 | u | Entreg. y recog. cont. 30 m3. d<50 km (maquinaria) | 0.035 | 136.52 | 4.78 |
| M07N180 | t | Canon escombro limpios a planta RCD (maquinaria) | 1.059 | 9.61 | 10.18 |
| %0000 |  | Costes indirectos | 2 % | 20.36 | 0.41 |
|  |  | Total |  |  | 20.77 |

Claves: clasificación, medio, norma, fracción, demolición, construcción, residuo, manual, pie

## 04 SEGURIDAD Y SALUD
Importe: 6809.38

### 04.01 INSTALACIONES BIENESTAR
Importe: 2603.34

**E28BA020** m ACOMETIDA ELÉCT. CASETA 4x6 mm2
50 m × 5.23 = 261.50
Acometida provisional de electricidad a caseta de obra, desde el cuadro general formada por manguera flexible de 4x6 mm2 de tensión nominal 750 V., incorporando conductor de tierra color verde y amarillo, fijada sobre apoyos intermedios cada 2,50 m. instalada.

| Código | Ud | Descripción | Rendimiento | Precio | Importe |
|---|---|---|---|---|---|
| O01OB200 | h | Oficial 1ª electricista | 0.1 | 16.61 | 1.66 |
| P31CE035 | m | Manguera flex. 750 V. 4x6 mm2. (material; 06/03/2015) | 1.1 | 3.15 | 3.47 |
| %0000 |  | Costes indirectos | 2 % | 5.13 | 0.10 |
|  |  | Total |  |  | 5.23 |

Claves: manguera, acometida, tensión, fijación, electricidad, cuadro, caseta, tierra, color, conductor, amarillo, flexible, apoyo, verde

**E28BA030** u ACOMETIDA PROV.FONTANERÍA 25 mm.
1 u × 112.93 = 112.93
Acometida provisional de fontanería para obra de la red general municipal de agua potable hasta una longitud máxima de 8 m., realizada con tubo de polietileno de 25 mm. de diámetro, de alta densidad y para 10 atmósferas de presión máxima con collarín de toma de fundición, p.p. de piezas especiales de polietileno y tapón roscado, incluso derechos y permisos para la conexión, terminada y funcionando, y sin incluir la rotura del pavimento.

| Código | Ud | Descripción | Rendimiento | Precio | Importe |
|---|---|---|---|---|---|
| O01OB170 | h | Oficial 1ª fontanero calefactor | 1.5 | 17.3 | 25.95 |
| P31BA020 | u | Acometida prov. fonta.a caseta (material) | 1 | 84.77 | 84.77 |
| %0000 |  | Costes indirectos | 2 % | 110.72 | 2.21 |
|  |  | Total |  |  | 112.93 |

Claves: toma, acometida, densidad, red, agua, potable, tubo, fontanería, alto, máximo, diámetro, fundición, polietileno, permiso, collarín, pieza, especial, rosca, conexión, presión, pavimentación, tapón, terminación, rotura

**E28BA045** u ACOMETIDA PROVIS. SANEAMIENTO EN SUPERFICIE
1 u × 151.07 = 151.07
Acometida provisional de saneamiento de caseta de obra a la red general municipal (pozo o imbornal), hasta una distancia máxima de 8 m., formada por tubería en superficie de PVC de 110 mm. de diámetro interior, tapado posterior de la acometida con hormigón en masa HM-20/P/20/I, y con p.p. de medios auxiliares.

| Código | Ud | Descripción | Rendimiento | Precio | Importe |
|---|---|---|---|---|---|
| O01OB170 | h | Oficial 1ª fontanero calefactor | 1.5 | 17.3 | 25.95 |
| P31BA035 | u | Acometida prov. sane. a caseta en superfic. (material; 06/03/2015) | 1 | 122.16 | 122.16 |
| %0000 |  | Costes indirectos | 2 % | 148.11 | 2.96 |
|  |  | Total |  |  | 151.07 |

Claves: imbornal, medio, masa, hormigón, tapa, PVC, diámetro, tubería, interior, pozo, auxiliar, caseta, acometida, superficie, saneamiento, máximo, red

**E28BC030** mes ALQUILER CASETA ASEO 7,91 m2
4 mes × 154.87 = 619.48
Mes de alquiler de caseta prefabricada para aseos en obra de 3,55x2,23x2,63 m. Estructura y cerramiento de chapa galvanizada pintada, sin aislamiento. Ventana de 0,84x0,80 m. de aluminio anodizado, corredera, con reja y luna de 6 mm., termo eléctrico de 50 l.; placa turca, dos placas de ducha y lavabo de tres grifos, todo de fibra de vidrio con terminación de gel-coat blanco y pintura antideslizante, suelo contrachapado hidrófugo con capa fenolítica antideslizante y resistente al desgaste, puerta madera en turca, cortina en duchas. Tubería de polibutileno aislante y resistente a incrustaciones, hielo y corrosiones, instalación eléctrica mono. 220 V. con automático. Con transporte a 150 km.(ida y vuelta). Entrega y recogida del módulo con camión grúa. Según R.D. 486/97. Completamnete equipada.

| Código | Ud | Descripción | Rendimiento | Precio | Importe |
|---|---|---|---|---|---|
| O01OA070 | h | Peón ordinario | 0.085 | 14.56 | 1.24 |
| P31BC030 | u | Alq. mes caseta pref. aseo 3,55x2,23 (material; 06/03/2015) | 1 | 111.08 | 111.08 |
| P31BC220 | u | Transp.150km.entr.y rec.1 módulo (material; 06/03/2015) | 0.085 | 464.83 | 39.51 |
| %0000 |  | Costes indirectos | 2 % | 151.83 | 3.04 |
|  |  | Total |  |  | 154.87 |

Claves: ventana, aislamiento, pintura, caseta, chapa, estructura, prefabricado, aseo, alquiler, eléctrico, ánodo, contrachapado, lavabo, cerramiento, aluminio, turca, placa, ducha, termo, luna, galvanizar, corredera, grifería, reja, vidrio, cortina, mes, entrega, puerta, desgaste, resistencia, capa, suelo, madero, tubería, camión, terminación, transporte, grúa, hidrófugo, aislante, módulo, fibra, blanco, automático, mono, corrosión, hielo, incrustación

**E28BC145** mes ALQUILER CASETA OFICINA 8,92 m2
4 mes × 159.78 = 639.12
Mes de alquiler de caseta prefabricada para un despacho de oficina en obra de 4,00x2,23x2,45 m. de 8,92 m2. Estructura y cerramiento de chapa galvanizada pintada, aislamiento de poliestireno expandido autoextinguible, interior con tablero melaminado en color. Cubierta de chapa galvanizada reforzada con perfil de acero; fibra de vidrio de 60 mm., interior con tablex lacado. Suelo de aglomerado revestido con PVC continuo de 2 mm., y poliestireno de 50 mm. con apoyo en base de chapa galvanizada de sección trapezoidal. Puerta de 0,8x2 m., de chapa galvanizada de 1 mm., reforzada y con poliestireno de 20 mm., picaporte y cerradura. Ventana aluminio anodizado corredera, contraventana de acero galvanizado. Instalación eléctrica a 220 V., toma de tierra, automático, 2 fluorescentes de 40 W., enchufe de 1500 W. punto luz exterior. Con transporte a 150 km.(ida y vuelta). Entrega y recogida del módulo con camión grúa. Según R.D. 486/97.

| Código | Ud | Descripción | Rendimiento | Precio | Importe |
|---|---|---|---|---|---|
| O01OA070 | h | Peón ordinario | 0.085 | 14.56 | 1.24 |
| P31BC145 | u | Alq. mes caseta oficina 4,00x2,23 (material; 06/03/2015) | 1 | 115.9 | 115.90 |
| P31BC220 | u | Transp.150km.entr.y rec.1 módulo | 0.085 | 464.83 | 39.51 |
| %0000 |  | Costes indirectos | 2 % | 156.65 | 3.13 |
|  |  | Total |  |  | 159.78 |

Claves: mes, fibra, expandido, poliestireno, aislamiento, pintura, chapa, revestir, prefabricado, caseta, punto, color, estructura, suelo, interior, vidrio, aglomerado, acero, perfil, cubierta, melamina, tablero, laca, cerramiento, alquiler, refuerzo, ánodo, corredera, aluminio, ventana, cerrajería, manivela, continuo, sección, apoyo, contraventana, exterior, puerta, eléctrico, transporte, galvanizar, camión, toma, entrega, fluorescencia, base, luz, PVC, enchufe, grúa, automático, tierra, módulo

**E28BC200** mes ALQUILER CASETA COMEDOR 19,40 m2
4 mes × 188.63 = 754.52
Mes de alquiler de caseta prefabricada para comedor de obra de 7,92x2,45x2,45 m. de 19,40 m2. Estructura y cerramiento de chapa galvanizada pintada, aislamiento de poliestireno expandido autoextinguible, interior con tablero melaminado en color. Cubierta de chapa galvanizada reforzada con perfil de acero; fibra de vidrio de 60 mm., interior con tablex lacado. Suelo de aglomerado revestido con PVC continuo de 2 mm., y poliestireno de 50 mm. con apoyo en base de chapa galvanizada de sección trapezoidal. Puerta de 0,8x2 m., de chapa galvanizada de 1 mm., reforzada y con poliestireno de 20 mm., picaporte y cerradura. Dos ventanas aluminio anodizado corredera, contraventana de acero galvanizado. Instalación eléctrica a 220 V., toma de tierra, automático, 2 fluorescentes de 40 W., enchufes para 1500 W. y punto luz exterior de 60 W. Con transporte a 150 km.(ida y vuelta). Entrega y recogida del módulo con camión grúa. Según R.D. 486/97. Incluso amueblamiento interior.

| Código | Ud | Descripción | Rendimiento | Precio | Importe |
|---|---|---|---|---|---|
| O01OA070 | h | Peón ordinario | 0.085 | 14.56 | 1.24 |
| P31BC200 | u | Alq. mes caseta comedor 7,92x2,45 (material; 06/03/2015) | 1 | 144.18 | 144.18 |
| P31BC220 | u | Transp.150km.entr.y rec.1 módulo | 0.085 | 464.83 | 39.51 |
| %0000 |  | Costes indirectos | 2 % | 184.93 | 3.70 |
|  |  | Total |  |  | 188.63 |

Claves: poliestireno, aislamiento, pintura, galvanizar, cerramiento, prefabricado, alquiler, comedor, caseta, expandido, melamina, revestir, mes, laca, estructura, suelo, interior, fibra, refuerzo, color, tablero, perfil, PVC, chapa, vidrio, cubierta, continuo, grúa, acero, contraventana, corredera, ánodo, aluminio, ventana, cerrajería, manivela, base, sección, eléctrico, apoyo, entrega, aglomerado, camión, módulo, puerta, transporte, exterior, luz, enchufe, fluorescencia, automático, toma, punto, tierra

**E28BM110** u BOTIQUÍN DE URGENCIA
1 u × 64.72 = 64.72
Botiquín de urgencia para obra fabricado en chapa de acero, pintado al horno con tratamiento anticorrosivo y serigrafía de cruz. Color blanco, con contenidos mínimos obligatorios, colocado.

| Código | Ud | Descripción | Rendimiento | Precio | Importe |
|---|---|---|---|---|---|
| O01OA070 | h | Peón ordinario | 0.1 | 14.56 | 1.46 |
| P31BM110 | u | Botiquín de urgencias (material; 06/03/2015) | 1 | 46.27 | 46.27 |
| P31BM120 | u | Reposición de botiquín (material; 06/03/2015) | 1 | 15.72 | 15.72 |
| %0000 |  | Costes indirectos | 2 % | 63.45 | 1.27 |
|  |  | Total |  |  | 64.72 |

Claves: pintura, blanco, botiquín, fabricación, chapa, acero, color, anticorrosivo, cruz, contenedor, obligar, colocación, horno

### 04.02 PROTECCIONES COLECTIVAS
Importe: 325.97

**E28PE120** u CUADRO SECUNDARIO OBRA Pmáx.20kW
1 u × 197.9 = 197.90
Cuadro secundario de obra para una potencia máxima de 20 kW. compuesto por armario metálico con revestimiento de poliéster, de 90x60 cm., índice de protección IP 559, con cerradura, interruptor automático magnetotérmico de 4x40 A., un interruptor automático diferencial de 4x40 A. 300 mA., dos interruptores automáticos magnetotérmicos de 4x30 A., dos de 2x25 A. y dos de 2x16 A., dos bases de enchufe IP 447 de 400 V. 32 A. 3p+T., dos de 230 V. 32 A. 2p+T., y dos de 230 V. 16 A. 2p+T., incluyendo cableado, rótulos de identificación de circuitos, bornes de salida y p.p. de conexión a tierra, para una resistencia no superior de 80 Ohmios, instalado (amortizable en 4 obras). s/R.D. 486/97. s/ITC-BT-33 del REBT, RD 842/2002 de 02/08/2002 y R.D. 614/2001.

| Código | Ud | Descripción | Rendimiento | Precio | Importe |
|---|---|---|---|---|---|
| O01OB200 | h | Oficial 1ª electricista | 1.2 | 16.61 | 19.93 |
| P31CE150 | u | Cuadro secundario obra pmáx.20kW (material; 06/03/2015) | 0.25 | 696.35 | 174.09 |
| %0000 |  | Costes indirectos | 2 % | 194.02 | 3.88 |
|  |  | Total |  |  | 197.9 |

Claves: automático, magnetotérmico, compuesto, interruptor, cerrajería, protección, poliéster, revestimiento, máximo, armario, cuadro, conexión, metal, resistencia, tierra, diferencial, salida, circuito, rótulo, cableado, enchufe, base, amortización

**E28PF010** u EXTINTOR POLVO ABC 6 kg. PR.INC.
3 u × 42.69 = 128.07
Extintor de polvo químico ABC polivalente antibrasa de eficacia 21A/113B, de 6 kg. de agente extintor, con soporte, manómetro comprobable y boquilla con difusor, según norma EN-3:1996. Medida la unidad instalada. s/R.D. 486/97.

| Código | Ud | Descripción | Rendimiento | Precio | Importe |
|---|---|---|---|---|---|
| O01OA070 | h | Peón ordinario | 0.1 | 14.56 | 1.46 |
| P31CI010 | u | Extintor polvo ABC 6 kg. 21A/113B (material; 06/03/2015) | 1 | 40.39 | 40.39 |
| %0000 |  | Costes indirectos | 2 % | 41.85 | 0.84 |
|  |  | Total |  |  | 42.69 |

Claves: químico, manómetro, extintor, polvo, boquilla, difusor, norma, brasa, soporte

### 04.03 PROTECCIONES INDIVIDUALES (06/03/2015)
Importe: 582.84

**E28RA010** u CASCO DE SEGURIDAD AJUST. RUEDA (06/03/2015)
10 u × 8.88 = 88.80
Casco de seguridad con arnés de cabeza ajustable por medio de rueda dentada, para uso normal y eléctrico hasta 440 V. Certificado CE. s/R.D. 773/97 y R.D. 1407/92.

| Código | Ud | Descripción | Rendimiento | Precio | Importe |
|---|---|---|---|---|---|
| P31IA010 | u | Casco seguridad con rueda (material; 06/03/2015) | 1 | 8.71 | 8.71 |
| %0000 |  | Costes indirectos | 2 % | 8.71 | 0.17 |
|  |  | Total |  |  | 8.88 |

Claves: dentado, eléctrico, medio, casco, rueda, seguridad, círculo, cabeza

**E28RA040** u PANTALLA DE CABEZA SOLDADOR (06/03/2015)
1 u × 2.44 = 2.44
Pantalla de seguridad de cabeza, para soldador, de fibra vulcanizada, con cristal de 110 x 55 mm., (amortizable en 5 usos). Certificado CE. s/R.D. 773/97 y R.D. 1407/92.

| Código | Ud | Descripción | Rendimiento | Precio | Importe |
|---|---|---|---|---|---|
| P31IA100 | u | Pantalla seguridad cabeza soldador (material; 06/03/2015) | 0.2 | 11.93 | 2.39 |
| %0000 |  | Costes indirectos | 2 % | 2.39 | 0.05 |
|  |  | Total |  |  | 2.44 |

Claves: soldadura, cristal, círculo, amortización, vulcanizado, fibra, seguridad, cabeza, pantalla

**E28RA070** u GAFAS CONTRA IMPACTOS (06/03/2015)
5 u × 2.64 = 13.20
Gafas protectoras contra impactos, incoloras, (amortizables en 3 usos). Certificado CE. s/R.D. 773/97 y R.D. 1407/92.

| Código | Ud | Descripción | Rendimiento | Precio | Importe |
|---|---|---|---|---|---|
| P31IA120 | u | Gafas protectoras (material; 06/03/2015) | 0.333 | 7.78 | 2.59 |
| %0000 |  | Costes indirectos | 2 % | 2.59 | 0.05 |
|  |  | Total |  |  | 2.64 |

Claves: círculo, amortización, incoloro, protección, impacto, gafa

**E28RC030** u CINTURÓN PORTAHERRAMIENTAS (06/03/2015)
5 u × 3.79 = 18.95
Cinturón portaherramientas (amortizable en 4 usos). Certificado CE. s/R.D. 773/97 y R.D. 1407/92.

| Código | Ud | Descripción | Rendimiento | Precio | Importe |
|---|---|---|---|---|---|
| P31IC060 | u | Cinturón portaherramientas (material; 06/03/2015) | 0.25 | 14.89 | 3.72 |
| %0000 |  | Costes indirectos | 2 % | 3.72 | 0.07 |
|  |  | Total |  |  | 3.79 |

Claves: amortización, círculo, portaherramienta, cinturón

**E28RC060** u CHALECO DE TRABAJO POLIÉSTER-ALGODÓN (06/03/2015)
5 u × 11.45 = 57.25
Chaleco de trabajo de poliéster-algodón (amortizable en un uso). Certificado CE. s/R.D. 773/97 y R.D. 1407/92.

| Código | Ud | Descripción | Rendimiento | Precio | Importe |
|---|---|---|---|---|---|
| P31IC095 | u | Chaleco de trabajo poliéster-algodón (material; 06/03/2015) | 1 | 11.23 | 11.23 |
| %0000 |  | Costes indirectos | 2 % | 11.23 | 0.22 |
|  |  | Total |  |  | 11.45 |

Claves: amortización, círculo, trabajo

**E28RC070** u MONO DE TRABAJO POLIÉSTER-ALGODÓN (06/03/2015)
5 u × 15.28 = 76.40
Mono de trabajo de una pieza de poliéster-algodón (amortizable en un uso). Certificado CE. s/R.D. 773/97 y R.D. 1407/92.

| Código | Ud | Descripción | Rendimiento | Precio | Importe |
|---|---|---|---|---|---|
| P31IC098 | u | Mono de trabajo poliéster-algodón (material; 06/03/2015) | 1 | 14.98 | 14.98 |
| %0000 |  | Costes indirectos | 2 % | 14.98 | 0.30 |
|  |  | Total |  |  | 15.28 |

Claves: pieza, mono, círculo, amortización, trabajo

**E28RM020** u PAR GUANTES DE LONA REFORZADOS (06/03/2015)
10 u × 2.88 = 28.80
Par de guantes de lona reforzados. Certificado CE. s/R.D. 773/97 y R.D. 1407/92.

| Código | Ud | Descripción | Rendimiento | Precio | Importe |
|---|---|---|---|---|---|
| P31IM006 | u | Par guantes lona reforzados (material; 06/03/2015) | 1 | 2.82 | 2.82 |
| %0000 |  | Costes indirectos | 2 % | 2.82 | 0.06 |
|  |  | Total |  |  | 2.88 |

Claves: círculo, refuerzo, lona, par, guante

**E28RM090** u PAR GUANTES ALTA RESIST. AL CORTE (06/03/2015)
10 u × 4.83 = 48.30
Par de guantes alta resistencia al corte. Certificado CE. s/R.D. 773/97 y R.D. 1407/92.

| Código | Ud | Descripción | Rendimiento | Precio | Importe |
|---|---|---|---|---|---|
| P31IM038 | u | Par guantes alta resistencia al corte (material; 06/03/2015) | 1 | 4.74 | 4.74 |
| %0000 |  | Costes indirectos | 2 % | 4.74 | 0.09 |
|  |  | Total |  |  | 4.83 |

Claves: guante, alto, corte, resistencia, círculo, par

**E28RP070** u PAR DE BOTAS DE SEGURIDAD (06/03/2015)
10 u × 24.87 = 248.70
Par de botas de seguridad con plantilla y puntera de acero (amortizables en 1 usos). Certificado CE. s/R.D. 773/97 y R.D. 1407/92.

| Código | Ud | Descripción | Rendimiento | Precio | Importe |
|---|---|---|---|---|---|
| P31IP025 | u | Par botas de seguridad (material; 06/03/2015) | 1 | 24.38 | 24.38 |
| %0000 |  | Costes indirectos | 2 % | 24.38 | 0.49 |
|  |  | Total |  |  | 24.87 |

Claves: par, bota, acero, amortización, seguridad, círculo, puntera

### 04.04 SEÑALIZACIÓN
Importe: 66.95

**E28EB010** m CINTA BALIZAMIENTO BICOLOR 8 cm
50 m × 0.82 = 41.00
Cinta de balizamiento bicolor rojo/blanco de material plástico, incluso colocación y desmontaje, s/R.D. 485/97.

| Código | Ud | Descripción | Rendimiento | Precio | Importe |
|---|---|---|---|---|---|
| O01OA070 | h | Peón ordinario | 0.05 | 14.56 | 0.73 |
| P31SB010 | m | Cinta balizamiento bicolor 8 cm (material; 06/03/2015) | 1.1 | 0.06 | 0.07 |
| %0000 |  | Costes indirectos | 2 % | 0.80 | 0.02 |
|  |  | Total |  |  | 0.82 |

Claves: plástico, colocación, material, color, baliza, cinta, desmontable

**E28EC030** u PANEL COMPLETO PVC 700x1000 mm
1 u × 14.79 = 14.79
Panel completo serigrafiado sobre planchas de PVC blanco de 0,6 mm. de espesor nominal. Tamaño 700x1000 mm. Válido para incluir hasta 15 símbolos de señales, incluso textos "Prohibido el paso a toda persona ajena a la obra", i/colocación. s/R.D. 485/97.

| Código | Ud | Descripción | Rendimiento | Precio | Importe |
|---|---|---|---|---|---|
| O01OA070 | h | Peón ordinario | 0.1 | 14.56 | 1.46 |
| P31SC030 | u | Panel completo PVC 700x1000 mm. (material; 06/03/2015) | 1 | 13.04 | 13.04 |
| %0000 |  | Costes indirectos | 2 % | 14.50 | 0.29 |
|  |  | Total |  |  | 14.79 |

Claves: persona, panel, PVC, plancha, blanco, paso

**E28ES080** u PLACA SEÑALIZACIÓN RIESGO
2 u × 5.58 = 11.16
Placa señalización-información en PVC serigrafiado de 50x30 cm., fijada mecánicamente, amortizable en 2 usos, incluso colocación y desmontaje. s/R.D. 485/97.

| Código | Ud | Descripción | Rendimiento | Precio | Importe |
|---|---|---|---|---|---|
| O01OA070 | h | Peón ordinario | 0.15 | 14.56 | 2.18 |
| P31SV120 | u | Placa informativa PVC 50x30 (material; 06/03/2015) | 0.5 | 6.57 | 3.29 |
| %0000 |  | Costes indirectos | 2 % | 5.47 | 0.11 |
|  |  | Total |  |  | 5.58 |

Claves: fijación, amortización, colocación, mecánico, PVC, señalización, desmontable, placa

### 04.05 MANO DE OBRA SEGURIDAD (06/03/2015)
Importe: 3230.28

**E28W020** u COSTO MENSUAL COMITÉ SEGURIDAD (06/03/2015)
4 u × 127.88 = 511.52
Costo mensual del Comité de Seguridad y salud en el Trabajo, considerando una reunión al mes de dos horas y formado por un técnico cualificado en materia de seguridad y salud, dos trabajadores con categoría de oficial de 2ª o ayudante y un vigilante con categoría de oficial de 1ª.

| Código | Ud | Descripción | Rendimiento | Precio | Importe |
|---|---|---|---|---|---|
| P31W020 | u | Costo mensual Comité seguridad (material; 06/03/2015) | 1 | 125.37 | 125.37 |
| %0000 |  | Costes indirectos | 2 % | 125.37 | 2.51 |
|  |  | Total |  |  | 127.88 |

Claves: hora, mes, cualificado, trabajo, seguridad, ayudante

**E28W030** u COSTO MENSUAL DE CONSERVACIÓN (06/03/2015)
4 u × 135.83 = 543.32
Costo mensual de conservación de instalaciones provisionales de obra, considerando 2 horas a la semana un oficial de 2ª.

| Código | Ud | Descripción | Rendimiento | Precio | Importe |
|---|---|---|---|---|---|
| P31W030 | u | Costo mensual de conservación (material; 06/03/2015) | 1 | 133.17 | 133.17 |
| %0000 |  | Costes indirectos | 2 % | 133.17 | 2.66 |
|  |  | Total |  |  | 135.83 |

Claves: mes, conservación, hora

**E28W040** u COSTO MENSUAL LIMPIEZA Y DESINFECCIÓN (06/03/2015)
4 u × 127.37 = 509.48
Costo mensual de limpieza y desinfección de casetas de obra, considerando dos horas a la semana de un peón ordinario.

| Código | Ud | Descripción | Rendimiento | Precio | Importe |
|---|---|---|---|---|---|
| P31W040 | u | Costo mensual limpieza-desinfec. (material; 06/03/2015) | 1 | 124.87 | 124.87 |
| %0000 |  | Costes indirectos | 2 % | 124.87 | 2.50 |
|  |  | Total |  |  | 127.37 |

Claves: mes, limpieza, caseta, hora, ordinario

**E28W050** u COSTO MENSUAL FORMACIÓN SEG.HIGIENE (06/03/2015)
4 u × 77.61 = 310.44
Costo mensual de formación de seguridad y salud en el trabajo, considerando una hora a la semana y realizada por un encargado.

| Código | Ud | Descripción | Rendimiento | Precio | Importe |
|---|---|---|---|---|---|
| P31W050 | u | Costo mens. formación seguridad (material; 06/03/2015) | 1 | 76.09 | 76.09 |
| %0000 |  | Costes indirectos | 2 % | 76.09 | 1.52 |
|  |  | Total |  |  | 77.61 |

Claves: mes, hora, trabajo, seguridad, higiene

**E28W090** u REVISIÓN QUINCENAL DE ANDAMIO (30/01/2019)
8 u × 169.44 = 1355.52
Revisión quincenal del estado general de andamios tubulares por personal externo a la empresa. Revisión realizada por dos personas durante una jornada de 4 horas. Según R.D. 2177/2004.

| Código | Ud | Descripción | Rendimiento | Precio | Importe |
|---|---|---|---|---|---|
| P31W090 | h | Revisión quincenal andamio (material; 06/02/2019) | 4 | 41.53 | 166.12 |
| %0000 |  | Costes indirectos | 2 % | 166.12 | 3.32 |
|  |  | Total |  |  | 169.44 |

Claves: hora, persona, revisión, andamio

## Precios auxiliares

**E01DTW010** m3 CARGA/TRANSPORTE VERTEDERO<10km.MAQUINA/CAMIÓN
Precio: 10.47
Carga y transporte de escombros al vertedero, a una distancia menor de 10 km, considerando ida y vuelta, en camiones basculantes de hasta 15 t de peso, cargados con pala cargadora media, incluso canon de vertedero, sin medidas de protección colectivas.

| Código | Ud | Descripción | Rendimiento | Precio | Importe |
|---|---|---|---|---|---|
| M05PN010 | h | Pala cargadora neumáticos 85 cv/1,2m3 | 0.03 | 34.34 | 1.03 |
| M07CB020 | h | Camión basculante 4x4 14 t (maquinaria) | 0.12 | 30.12 | 3.61 |
| M07N060 | m3 | Canon de desbroce a vertedero (maquinaria) | 1.1 | 5.3 | 5.83 |
|  |  | Total |  |  | 10.47 |

Claves: cargador, escombro, peso, vertedero, carga, transporte, pala, camión, medio, protección, colectivo, basculante

**A02A080** m3 MORTERO CEMENTO M-5 (material)
Precio: 65.74
Mortero de cemento CEM II/B-P 32,5 N y arena de río de tipo M-5 para uso corriente (G), con resistencia a compresión a 28 días de 5,0 N/mm2, confeccionado con hormigonera de 200 l, s/RC-08 y UNE-EN 998-2:2004.

| Código | Ud | Descripción | Rendimiento | Precio | Importe |
|---|---|---|---|---|---|
| O01OA070 | h | Peón ordinario | 1.7 | 14.56 | 24.75 |
| P01CC020 | t | Cemento CEM II/B-P 32,5 N sacos (material) | 0.27 | 86.96 | 23.48 |
| P01AA020 | m3 | Arena de río 0/6 mm | 1.09 | 15 | 16.35 |
| P01DW050 | m3 | Agua | 0.255 | 1.1 | 0.28 |
| M03HH020 | h | Hormigonera 200 l gasolina (maquinaria) | 0.4 | 2.19 | 0.88 |
|  |  | Total |  |  | 65.74 |

Claves: resistencia, areno, río, mortero, cemento, hormigón, compresión, confeccionar

**A02A021** m3 MORTERO CEMENTO M-5 ELAB. A MANO SEMISECO (material)
Precio: 61.05
Mortero de cemento CEM II/B-P 32,5 N y arena de río M-5 para uso corriente (G), con resistencia a compresión a 28 días de 5,00 N/mm2, amasado a mano semiseco para solar, s/RC-08.

| Código | Ud | Descripción | Rendimiento | Precio | Importe |
|---|---|---|---|---|---|
| O01OA070 | h | Peón ordinario | 1.5 | 14.56 | 21.84 |
| P01CC020 | t | Cemento CEM II/B-P 32,5 N sacos | 0.27 | 86.96 | 23.48 |
| P01AA020 | m3 | Arena de río 0/6 mm | 1.03 | 15 | 15.45 |
| P01DW050 | m3 | Agua | 0.255 | 1.1 | 0.28 |
|  |  | Total |  |  | 61.05 |

Claves: mano, cemento, seco, mortero, amasado, compresión, río, areno, resistencia

## Recursos

**O01OA060** h Peón especializado
Claves: especial

**O01OB170** h Oficial 1ª fontanero calefactor
Claves: fontanería, calefactor

**P17VF020** m Tubo PVC evac.pluv.j.elást. 90 mm
Claves: tubo, PVC, material

**P17VP050** u Codo M-H 87º PVC evac. j.peg. 90 mm
Claves: material, PVC, codo

**P17JP060** u Collarín bajante PVC c/cierre D=90mm
Claves: PVC, material, bajante, collarín

**O01OA050** h Ayudante
Claves: ayudante

**P07TX842** m2 Placa XPS lisa m/madera 100 mm RC300
Claves: placa, liso

**P01DW050** m3 Agua
Claves: agua

**P01FA710** kg Mortero adhesivo fijación aislamiento SIKA THERMOCOAT-1/3 gris
Claves: mortero, adhesivo, fijación, aislamiento

**P07TE103** m2 Plancha EPS SIKA THERMOCOAT-2 GRAFITO e=80 mm
Claves: plancha

**P07W900** u Fijación mecánica aislamiento SIKA THERMOCOAT-8 135 mm
Claves: mecánico, fijación, aislamiento, material

**P04RW040** m2 Malla fibra vidrio antiálcalis SIKA THERMOCOAT-4
Claves: malla, fibra, vidrio

**P25OW050** kg Imprimador de resinas acrílicas SIKA THERMOCOAT-5 TI
Claves: acrílico, mapei, resina

**P04RA040** kg Revestimiento acrílico siliconado SIKA THERMOCOAT-5 TF
Claves: mapei, revestimiento, acrílico

**P23FR160** u Perfiles remate
Claves: anclaje, metal

**O01OA070** h Peón ordinario
Claves: ordinario

**P07TL415** m2 Panel l.m. Arena PF e=20mm 1350x600
Claves: panel, areno, isover

**P07TL530** m2 Panel Termopiedra 60x120 porc. ECO i/acc montaje y conexión
Claves: lana, mineral, panel, compacto, knauf

**P07TE1031** m2 Plancha EPS SIKA THERMOCOAT-2 GRAFITO e=20 mm
Claves: plancha

**P07W9002** u Fijación mecánica aislamiento SIKA THERMOCOAT-8 60 mm
Claves: mecánico, fijación, aislamiento, material

**P07TE1032** m2 Plancha EPS SIKA THERMOCOAT-2 GRAFITO e=50 mm
Claves: plancha

**P07W9001** u Fijación mecánica aislamiento SIKA THERMOCOAT-8 115 mm
Claves: mecánico, fijación, aislamiento, material

**P10VM030** m Vierteaguas alum. miner. + corcho 20 mm. Ancho 30 cm
Claves: albardilla, gris

**P10VM031** m Vierteaguas alum. miner. + corcho 20 mm. Ancho 40 cm
Claves: albardilla, gris

**P10VM032** m Vierteaguas alum. miner. + corcho 20 mm. Ancho 80 cm
Claves: albardilla, gris

**P07TL920** m2 Panel acustico MW rollo 100 mm
Claves: panel, rollo, acústico

**O01OB110** h Oficial yesero o escayolista
Claves: yeso

**O01OB120** h Ayudante yesero o escayolista
Claves: yeso, ayudante

**P04PY015** m2 Placa yeso laminado estándar 12,5 mm
Claves: yeso, placa, lámina, estándar

**P04PW040** kg Pasta para juntas yeso
Claves: pasta, junta, yeso

**P04PW005** m Cinta de juntas rollo 150 m
Claves: cinta, junta, rollo

**P04PW150** m Perfil laminado U 34x31x34 mm
Claves: lámina, perfil

**P04TW070** m Perfil techo continuo yeso laminado T/C-47
Claves: techo, perfil, lámina, yeso, continuo

**P04PW065** u Tornillo PM 3,9x25 mm
Claves: tornillo

**P04PW100** u Tornillo MM 3,5x9,5 mm
Claves: tornillo

**P04TW080** u Pieza empalme techo yeso laminado T-47
Claves: empalme, lámina, techo, pieza, yeso

**P04TW090** u Horquilla techo yeso laminado T-47
Claves: yeso, horquilla, lámina, techo

**P04PW030** kg Pasta de agarre yeso
Claves: agarre, pasta, yeso

**O01OB230** h Oficial 1ª pintura
Claves: pintura

**O01OB240** h Ayudante pintura
Claves: pintura, ayudante

**P25OZ040** l E. fijadora muy penetrante obra/mad e/int
Claves: fijación, material

**P25ES080** l P. pl. int/ext alta adherencia
Claves: alto, adherencia, material

**P25WW220** u Pequeño material
Claves: material

**P03AM180** m2 Malla 30x30x6 1,446 kg/m2
Claves: malla

**O01OB090** h Oficial solador, alicatador
Claves: alicatar

**O01OB100** h Ayudante solador, alicatador
Claves: ayudante, alicatar

**P01AA020** m3 Arena de río 0/6 mm
Claves: río, areno

**P08EXG180** m2 Bald.gres 25x25 cm esmaltado t/m
Claves: gres, baldosa, esmalte, material

**P01FJ006** kg Junta cementosa mej. color 2-15 mm CG2
Claves: junta, color

**O01OB200** h Oficial 1ª electricista
Claves: electricidad

**O01OB130** h Oficial 1ª cerrajero
Claves: cerrajería

**P19TAA160** m Tub.ac. ISO 19043 D=1" c/sold
Claves: material

**P25OU060** l Minio de plomo marino
Claves: plomo, material, minio

**P25JA090** l E. glicero. 1ªcal. b/n mate
Claves: material, mate, cal

**P01DW090** u Pequeño material
Claves: material

**M05PN010** h Pala cargadora neumáticos 85 cv/1,2m3
Claves: pala, cargador, neumático

**M07N180** t Canon escombro limpios a planta RCD
Claves: planta, escombro

**P31CE035** m Manguera flex. 750 V. 4x6 mm2
Claves: manguera

**P31BA020** u Acometida prov. fonta.a caseta
Claves: acometida, fontanería, caseta

**P31BA035** u Acometida prov. sane. a caseta en superfic
Claves: caseta, acometida

**P31BC030** u Alq. mes caseta pref. aseo 3,55x2,23
Claves: mes, caseta, aseo

**P31BC220** u Transp.150km.entr.y rec.1 módulo
Claves: módulo

**P31BC145** u Alq. mes caseta oficina 4,00x2,23
Claves: caseta, mes

**P31BC200** u Alq. mes caseta comedor 7,92x2,45
Claves: caseta, mes, comedor

**P31BM110** u Botiquín de urgencias
Claves: botiquín

**P31BM120** u Reposición de botiquín
Claves: botiquín

**P31CE150** u Cuadro secundario obra pmáx.20kW
Claves: cuadro

**P31CI010** u Extintor polvo ABC 6 kg. 21A/113B
Claves: extintor, polvo

**P31IA010** u Casco seguridad con rueda
Claves: seguridad, casco, rueda

**P31IA100** u Pantalla seguridad cabeza soldador
Claves: pantalla, seguridad, cabeza, soldadura

**P31IA120** u Gafas protectoras
Claves: gafa, protección

**P31IC060** u Cinturón portaherramientas
Claves: cinturón, portaherramienta

**P31IC095** u Chaleco de trabajo poliéster-algodón
Claves: trabajo

**P31IC098** u Mono de trabajo poliéster-algodón
Claves: trabajo, mono

**P31IM006** u Par guantes lona reforzados
Claves: par, refuerzo, lona, guante

**P31IM038** u Par guantes alta resistencia al corte
Claves: resistencia, par, guante, alto, corte

**P31IP025** u Par botas de seguridad
Claves: bota, par, seguridad

**P31SB010** m Cinta balizamiento bicolor 8 cm
Claves: baliza, color, cinta

**P31SC030** u Panel completo PVC 700x1000 mm
Claves: PVC, panel

**P31SV120** u Placa informativa PVC 50x30
Claves: información, PVC, placa

**P31W020** u Costo mensual Comité seguridad
Claves: seguridad, mes

**P31W030** u Costo mensual de conservación
Claves: conservación, mes

**P31W040** u Costo mensual limpieza-desinfec
Claves: mes

**P31W050** u Costo mens. formación seguridad
Claves: seguridad

**P31W090** h Revisión quincenal andamio
Claves: revisión, andamio

**M03HH020** h Hormigonera 200 l gasolina
Claves: hormigón, gasolina

**M07CB020** h Camión basculante 4x4 14 t
Claves: camión, basculante

**M07N060** m3 Canon de desbroce a vertedero
Claves: vertedero, desbroce

**P01CC020** t Cemento CEM II/B-P 32,5 N sacos
Claves: cemento
